# LUNOS Lüftungstechnik GmbH & Co. KG für Raumluftsysteme
Leistungsbeschreibung (GAEB DA XML 3.1, DA81)
Währung: _
Erstellt mit: GaebWriter V4.10, GaebWriter, 13.01.2023

## Produkte der Fa. LUNOS Lüftungstechnik
Datum: 28.02.2019

### 01 160er Serie-Konfiguration

#### 01.01 Einschübe 160er Serie

**01.01.0001 e² Einschub - 39993**
Dezentrales Lüftungsgerät mit Wärmerückgewinnung

Typ e² Einschub

Hocheffizientes dezentrales (raumweises) Lüftungsgerät mit
Wärmerückgewinnung (Regenerator) zum Einbau in Rundkanale mit Ø 160 mm.

Enthält ein keramisches (Wärme-) Speicherelement, EPP- Schaumgehäuse,
Wärmedämmung, G3- Filter und EC- Reversier- Motor.

Optional sind zusätzliche Schalldämmung sowie Windschutzmaßnahmen erhältlich.

Mit Allgemeiner Bauaufsichtlicher Zulassung nach
DiBt Z-51.3-242.

Technische Daten:
 Wärmebereitstellungsgrad:   bis 96% (DIBt zertifiziert)
Volumenstrom pro Gerät:   15 bis 38 m³/h
Spannungsversorgung:    12 V DC SELV
Schutzart:     IP 22
Leistungsaufnahme:    0,7 - 4 W
Schallleistungspegel:    29 - 49 dB(A)
Schalldruckpegel 1 m Abstand:   21 -41 dB(A)

 Entspricht EU-Verordnung Nr. 1254/2014 Energieeffizienzklasse A.

Gesamtlänge, Motor + Keramik:   245 mm
Mindesteinbaulänge inkl. Blenden:  280 mm

Fabrikat:  LUNOS
Typ:   e² Einschub
 Best.-Nr.:   39993
Einheit: St
Produkt:
  Artikel:
    Artikelkurztext: e² Einschub - 39993

**01.01.0002 e² kurz Einschub - 40003**
Dezentrales Lüftungsgerät mit Wärmerückgewinnung

Typ e² kurz Einschub

Hocheffizientes dezentrales (raumweises) Lüftungsgerät mit
Wärmerückgewinnung (Regenerator) zum Einbau in Rundkanal mit Ø 160 mm.

Enthält keramisches Speicherelement, EPP- Schaumgehäuse, Wärmedämmung,
G3- Filter und EC- Reversier- Motor.

Technische Daten
 Wärmebereitstellungsgrad:   82,7% (Spülluftverfahren)
Volumenstrom pro Gerät:   15 bis 38 m³/h
Spannungsversorgung:    12 V DC SELV
Schutzart:     IP 22
Leistungsaufnahme:    0,7  4 W
Messflächenschalldruckpegel:   ab 17 dB(A)

 Entspricht EU-Verordnung Nr. 1254/2014 Energieeffizienzklasse A

Gesamtlänge, Motor + Keramik:   170 mm
Mindesteinbaulänge inkl. Blenden:  200 mm

Fabrikat:  LUNOS
Typ:   e² kurz Einschub
 Best.-Nr.:   40003
Einheit: St
Produkt:
  Artikel:
    Artikelkurztext: e² kurz Einschub - 40003

**01.01.0003 e²60 Einschub - 41157**
Dezentrales Lüftungsgerät mit Wärmerückgewinnung

Typ e²60 Einschub

Hocheffizientes dezentrales (raumweises) Lüftungsgerät mit Wärmerückgewinnung.
Entspricht den Anforderungen der EN13141-8 mit Stördruckempfindlichkeit bis
Klasse S1 (20 Pa Druckstabil). Einbau in Rundkanal mit Ø 160 mm.

Enthält ein keramisches (Wärme-) Speicherelement, EPP- Schaumgehäuse,
Wärmedämmung, G3-Filter und ec-Reversier-Motor mit erhöhtem Schallschutz und Schalldämmset.

Optional sind weitere Schallschutz- sowie Windschutz-Maßnahmen erhältlich.

Allgemeine bauaufsichtliche Zulassung beantragt unter Geschäftszeichen III 56-1.51.3-14/19

Technische Daten
 Wärmebereitstellungsgrad:   bis 88%
      nach EN 13141-8
Stördruckempfindlichkeit:   bis Klasse S1
      nach EN13141-8
Volumenstrom pro Gerät:   5 bis 60 m³/h
Spannungsversorgung:    12 V DC SELV
Schutzart:     IP 22
Leistungsaufnahme:    ab 0,03 W/m³h
Schalldruckpegel 1 m Abstand:   10-48 dB(A)
Schallleistungspegel:    42 dB bei 42 m³/h
      nach VO 1254/2014 EU

Entspricht EU-Verordnung Nr. 1254/2014 Energieeffizienzklasse A+.

Durchmesser:  Ø 154 mm
Länge Motor und Keramik:   245 mm
Mindesteinbaulänge inkl. Blenden:  280 mm

Fabrikat  LUNOS
Typ   e²60
Best.-Nr.  41157
Einheit: St
Produkt:
  Artikel:
    Artikelkurztext: e²60 Einschub - 41157

**01.01.0004 e²60kurz Einschub - 40150**
Dezentrales Lüftungsgerät mit Wärmerückgewinnung

Typ e²60kurz Einschub

Hocheffizientes dezentrales (raumweises) Lüftungsgerät mit Wärmerückgewinnung.
Entspricht den Anforderungen der EN13141-8 mit Stördruckempfindlichkeit bis Klasse S1 (20 Pa Druckstabil).
Einbau in Rundkanal mit Ø 160 mm.

Enthält ein keramisches (Wärme-) Speicherelement, EPP- Schaumgehäuse, Wärmedämmung,
G3- Filter und EC- Reversier-Motor mit erhöhtem Schallschutz und Schalldämmset.

Optional sind weitere Schallschutz- sowie Windschutzmaßnahmen erhältlich.

Technische Daten
 Wärmebereitstellungsgrad:   85,1%
Stördruckempfindlichkeit:   bis Klasse S1
      nach EN13141-8
Volumenstrom:     5 bis 60 m³/h
Spannungsversorgung:    12 V DC SELV
Schutzart:     IP 22
Leistungsaufnahme:    0,4  3,3 W/m³h
Schalldruckpegel 1m Abstand:   10-48 dB(A)
Schallleistungspegel:    18 - 56 dB(A)

Entspricht EU-Verordnung Nr. 1254/2014 Energieeffizienzklasse A.

Durchmesser (H x B x T):  Ø 154 mm
Mindesteinbaulänge inkl. Blenden:   200 mm

Fabrikat:  LUNOS
Typ:   e²60kurz
Best.-Nr.:  40150
Einheit: St
Produkt:
  Artikel:
    Artikelkurztext: e²60kurz Einschub - 40150

**01.01.0005 ego Einschub - 40112**
Dezentrales Lüftungsgerät mit Wärmerückgewinnung

Typ ego Einschub

Hocheffizientes dezentrales (raumweises) Einzelraum- Lüftungsgerät
mit Wärmerückgewinnung (Regenerator) und der Möglichkeit einen
Abluftvolumenstrom ohne Wärmerückgewinnung nach Bedarf zu erzeugen.
Einbau in Rundkanal mit Ø 160 mm.

Enthält keramisches Speicherelement, EPP- Schaumgehäuse, Wärmedämmung,
Innenblende, zwei G3- Filter und zwei EC- Reversier- Motoren.

Mit Allgemeiner Bauaufsichtlicher Zulassung nach
DiBt: Z-51.3-381

Technische Daten
 Wärmebereitstellungsgrad:   84% (DIBt-zertifiziert)
Volumenstrom pro Gerät:  5 bis 20 m³/h,
     sowie 45 m³/h Abluftbetrieb
Spannungsversorgung:   12 VDC SELV
Schutzart:    IP 22
Leistungsaufnahme:   1,0 bis 4,5 W
     sowie 4,9 W im Abluftbetrieb
Schallleistungspegel:   28  53 dB(A)
Schalldruckpegel (1 m)   20  43 dB(A)

 Entspricht EU-Verordnung Nr. 1254/2014 Energieeffizienzklasse A.

Mindesteinbaulänge:   300 mm
Maximale Rohrlänge:   700 mm
Innenblende:    237 x 217 x 63

Fabrikat:  LUNOS
Typ:   ego Einschub
 Best.-Nr.:   40112
Einheit: St
Produkt:
  Artikel:
    Artikelkurztext: ego Einschub - 40112

**01.01.0006 AB 30/60 Einschub - 39995**
Axial- Abluftventilator

Typ AB 30/60 Einschub

Hocheffizienter Axiallüfter mit ec-Motor für den horizontalen Einbau in die Außenwand.
Einbau im separat erhältlichen Rundkanal Ø 160mm oder DN100 (ohne Schalldämmeinlage).
Inkl. Schalldämmung und waschbarem G2- Filter.
Lüftungsstufen 30 und 60 m³/h.

Technische Daten
 Volumenströme:   35 / 70 m³/h freiblasend,
     30 / 60 m3/h verbaut
Spannungsversorgung:   100 - 230 V AC 50 Hz
Leistungsaufnahme:   1,5W / 4,9 W
Schutzklasse:    II
Schutzart:    IP 44
Schallleistungspegel:   36 / 52 dB(A)
Schalldruckpegel 1 m Abstand:  28 / 44 dB(A)
Mindesteinbaulänge:   200 mm

Fabrikat:  LUNOS
Typ:   AB 30/60 Einschub
Best.-Nr.:  39995
Einheit: St
Produkt:
  Artikel:
    Artikelkurztext: AB 30/60 Einschub - 39995

**01.01.0007 RA 15-60 Einschub - 39996**
Radial- Abluftventilator

Typ RA 15-60 Einschub

 Hocheffizienter Radiallüfter für den horizontalen Einbau in die Außenwand. Einbau im
separat erhältlichen Rundkanal Ø 160mm. Enthält einen EC- Motor, Dämmringe, sternförmige
Schalldämpfer und waschbaren G2- Filter.

Ansteuerung über Universalsteuerung 5/UNI

Technische Daten
 Volumenströme:   15, 30, 45 und 60 m³/h
Spannungsversorgung:   12 V DC SELV
Leistungsaufnahme:   0,6 - 7,2 W
Schutzklasse:    II
Schutzart:    IP 20
Schallleistungspegel:   24 - 45 dB(A)
Schalldruckpegel (1m):   16 - 37 dB(A)
Mindestlänge:    180

Fabrikat:  LUNOS
Typ:   RA 15-60 Einschub
Best.-Nr.:  39996
Einheit: St
Produkt:
  Artikel:
    Artikelkurztext: RA 15-60 Einschub - 39996

**01.01.0008 ALD - 39997**
Außenwand-Luftdurchlass

Typ ALD Einschub

Passiver Außenwand-Luftdurchlass zur Frischluftversorgung bei Abluftanlagen zur
kontrollierten Wohnungslüftung. Nachträglicher Einbau mittels Rundkanal möglich.
Komfort durch integrierte Winddrucksicherung mit EPS- Gehäuse, waschbarem
G2- Filter (Pollenfilter optional), drei sternförmigen Schalldämpfern und Volumenstromblende. Die Luftmenge ist bedarfsgerecht durch die Volumenstromblende einstellbar.
Erfüllt die Vorgaben des DIBt, DIN 1946-6 und 18017-3. Innenteile revisionierbar.

Mindestrohrlänge: 240 mm

Durchflussvolumenstrom mit Winddrucksicherung:

15 / 20 / 25 m³/h  bei 8 Pa Druckdifferenz
10 / 13,5 / 18 m³/h   bei 4 Pa Druckdifferenz

Fabrikat:  LUNOS
Typ:   ALD Einschub
Best.-Nr.:  39997
Einheit: St
Produkt:
  Artikel:
    Artikelkurztext: ALD - 39997

**01.01.0009 ALD-S - 41113**
Außenwand-Luftdurchlass Schallschutz

Typ ALD-S Einschub

 Passiver Außenwand-Luftdurchlass zur Frischluftversorgung bei Abluftanlagen zur kontrollierten Wohnungslüftung.
Nachträglicher Einbau mittels Rundkanal möglich.Erhöhter Schallschutz durch integrierten metallischen Schallreflektor, waschbarem G2- Filter (Pollenfilter optional), vier optimierten sternförmigen Schalldämpfern.

Durchflussvolumenstrom mit Schallreflektor:
15 m³/h  bei 8 Pa Druckdifferenz
10 m³/h bei 4 Pa Druckdifferenz
7 m³/h bei 2 Pa Druckdifferenz

 Fabrikat:  LUNOS
Typ:   ALD-S Einschub
Best.-Nr.:  41133
Einheit: St
Produkt:
  Artikel:
    Artikelkurztext: ALD-S - 41113

**01.01.0010 ALD-SV - 40148**
Außenwand-Luftdurchlass

Typ ALD-SV Einschub

Passiver Außenwand- Luftdurchlass zur Frischluftversorgung bei Abluftanlagen zur kontrollierten Wohnungslüftung.
Nachträglicher Einbau mittels Rundkanal möglich. Komfort und erhöhter Schallschutz durch vier sternförmige Schalldämpfer,
Volumenstromblende und waschbarem G2- Filter (Pollenfilter optional). Die Luftmenge ist bedarfsgerecht durch die
Volumenstromblende einstellbar.
Erfüllt die Vorgaben des DIBt, DIN 1946-6 und 18017-3. Innenteile revisionierbar.

Mindestrohrlänge: 240 mm

Durchflussvolumenstrom:
15 / 20 / 25 m³/h  bei 8 Pa Druckdifferenz
10 / 13,5 / 18 m³/h   bei 4 Pa Druckdifferenz

Fabrikat:  LUNOS
Typ:   ALD-SV Einschub
Best.-Nr.:  40148
Einheit: St
Produkt:
  Artikel:
    Artikelkurztext: ALD-SV - 40148

**01.01.0011 Typ AB 30/60 Bau - 41189**
Axial-Abluftventilator

Typ AB 30/60 Bau

Hocheffizienter Axiallüfter mit ec-Motor für den horizontalen Einbau in die Außenwand. Einbau im separat erhältlichen Rundkanal Ø 160mm.
Bautrocknungslüfter für die Bauphase, inkl. 15 m Kabel und 230 V Schuko-Stecker
Lüftungsstufen 30 und 60 m³/h.

Technische Daten
 Volumenströme:   30 / 60 m³/h
Spannungsversorgung:   100 - 230V AC 50 Hz
Leistungsaufnahme:   1,5W / 4,9 W
Schutzklasse:    II
Schutzart:    IP 44

 Fabrikat  LUNOS
Typ   AB 30/60 Bau
 Best.-Nr.   41189
Einheit: St
Produkt:
  Artikel:
    Artikelkurztext: Typ AB 30/60 Bau - 41189

**01.01.0012 ILD - 41188**
Innenwand-Luftdurchlass

Typ ILD

 Aktives Überströmelement zum Einbau in Innenwände,
Anschluss an Steuerung des Lüftungssystems und zwei Innenblenden notwendig.

Maße in mm (Ø x L): 154 x 42
Mindestrundkanallänge: 100 mm
 Fabrikat  LUNOS
Typ   ILD
 Best.-Nr.   41188
Produkt:
  Artikel:
    Artikelkurztext: ILD - 41188

#### 01.02 Rundkanäle 160er Serie

**01.02.0001 9/R 160-500 - 36765**
Rundkanal für die Einschübe:
Serie e², ego, ALD, ALD-S, RA15-60, AB30/60, Nexxt

Typ 9/R 160

Rundkanal für die Montage der Einschübe Serie e², ego, ALD, ALD-S, RA15-60, AB30/60 und Nexxt
in die Außenwand, sowie zur Verwendung mit dem Fassadenelement LUNOtherm (Ausnahme ego).

Inklusive zwei Styropor- Putzschutzdeckel

Maße in mm: (ø x L)
Lieferlänge:   160 x 500 kürzbar
Kernlochbohrung mind.: 162 erforderlich
Material  :   PP- Rohr, Baustoffklasse B1

Fabrikat:  LUNOS
Typ:   9/R 160
Best.-Nr.:  36765
Einheit: St
Produkt:
  Artikel:
    Artikelkurztext: 9/R 160-500 - 36765

**01.02.0002 9/R 160-700 - 39891**
Rundkanal für die Einschübe:
e² Serie, ego, ALD, RA15-60, AB30/60 und Nexxt

Typ 9/R 160-700

Rundkanal für die Montage der Einschübe e², ego, ALD, RA15-60 und AB30/60 in die Außenwand, sowie zur Verwendung mit dem Fassadenelement LUNOtherm (Ausnahme ego).

Inklusive zwei Styropor-Putzschutzdeckel
Maße in mm (ø x L):  
Lieferlänge:   160 x 700 kürzbar
Kernlochbohrung mind.  162 erforderlich
 Material:    PP-Rohr, Baustoffklasse B1

Fabrikat: LUNOS
Typ  9/R 160-700
Best.-Nr.  39891
Einheit: St
Produkt:
  Artikel:
    Artikelkurztext: 9/R 160-700 - 39891

#### 01.03 Innenblenden 160er Serie

**01.03.0001 9/IBE - 39851**
Standard Innenblende

Typ 9/IBE

Standard- Innenblende für Rundkanal mit 160 mm,
Anwendung z.B. mit Lüftungssystemen des Typs Serie e²,
ALD, ALD-S, ALD-SV AB 30/60, RA 15-60, Aufnahme für
Filter des Typs G2, G3 oder Pollenfilter, mechanisch
verschließbar
Farbe Weiß (ähnlich RAL 9016)

Material: Kunststoff

Maße in mm: (H x B x T) 180 x 180 x 35

Fabrikat:  LUNOS
Typ:   9/IBE
Best.-Nr.:  39851
Einheit: St
Produkt:
  Artikel:
    Artikelkurztext: 9/IBE - 39851

**01.03.0002 9/IBS - 39947**
Schallschutzblende

Typ 9/IBS

Innenblende für erhöhte Schallschutzanforderungen
für Rundkanal mit 160 mm, Anwendung z.B. mit
Lüftungssystemen des Typs Serie e², ALD, ALD-S ALD-SV,
AB 30/60, RA 15-60, mechanisch verschließbar durch
Berührungsmechanik
Farbe Weiß (ähnlich RAL 9016)

Inklusive waschbarem G2- Filter für ALD, ALD-S, ALD-SV und
G3- Filter für e², AB30/60 oder RA15-60, Pollenfilter optional

Erhöhte Schalldämmung

Material: Kunststoff

Maße in mm: (H x B x T) 250 x 250 x 78

Fabrikat:  LUNOS
Typ:   9/IBS
Best.-Nr.:  39947
Einheit: St
Produkt:
  Artikel:
    Artikelkurztext: 9/IBS - 39947

**01.03.0003 9/IBK - 40087**
Komfort Innenblende im Kunststoffdesign

Typ 9/IBK

Komfort Innenblende für Rundkanal mit 160 mm,
Anwendung z.B. mit Lüftungssystemen des Typs
Serie e², ALD, ALD-S, ALD-SV, AB 30/60, RA 15-60, Aufnahme für
Filter des Typs G2, G3 oder Pollenfilter, mechanisch
verschließbar, Farbe Weiß (ähnlich RAL 9016)

Material: Kunststoff

Maße in mm: (H x B x T) 191 x 180 x 60

Fabrikat:  LUNOS
Typ:   9/IBK
Best.-Nr.:  40087
Einheit: St
Produkt:
  Artikel:
    Artikelkurztext: 9/IBK - 40087

**01.03.0004 9/IBG - 40088**
Komfort Innenblende im Glasdesign

Typ 9/IBG

Komfort Innenblende für Rundkanal mit 160 mm,
Anwendung z.B. mit Lüftungssystemen des Typs e²,
ALD, ALD-S, ALD-SV, AB 30/60, RA 15-60,
Aufnahme für Filter des Typs G2, G3 oder Pollenfilter,
mechanisch verschließbar

Farbe Weiß (ähnlich RAL 9016)

Material: Gehäuse Kunststoff, Blende Glas

Maße in mm: (H x B x T) 197 x 185 x 66

Fabrikat:  LUNOS
Typ:   9/IBG
Best.-Nr.:  40088
Einheit: St
Produkt:
  Artikel:
    Artikelkurztext: 9/IBG - 40088

**01.03.0005 9/IBK-H - 40179**
Komfort Innenblende im Kunststoffdesign, inkl. F7 Filter

Typ 9/IBK-H

 Komfort Innenblende für Rundkanal mit 160 mm, Anwendung mit Lüftungssystem der 160er Serie (außer ego und Nexxt), mechanisch verschließbar,
Farbe Weiß (ähnlich RAL 9016)
Material: Kunststoff

Maße in mm: (H x B x T) 191 x 180 x 77

 Fabrikat:  LUNOS
Typ:   9/IBK-H
Best.-Nr.:  40179
Einheit: St
Produkt:
  Artikel:
    Artikelkurztext: 9/IBK-H - 40179

**01.03.0006 9/IBG-H - 40180**
Komfort Innenblende im Glasdesign, inkl. F7 Filter

Typ 9/IBG-H

Komfort Innenblende für Rundkanal mit 160 mm, Anwendung mit Lüftungssystem der 160er Serie (außer ego und Nexxt),
mechanisch verschließbar

Farbe Weiß (ähnlich RAL 9016)

Material: Gehäuse Kunststoff, Blende Glas

Maße in mm: (H x B x T) 197 x 185 x 83

Fabrikat:  LUNOS
Typ:   9/IBG-H
Best.-Nr.:  40180
Einheit: St
Produkt:
  Artikel:
    Artikelkurztext: 9/IBG-H - 40180

**01.03.0007 9/IBF-RF - 41183**
Komfort Funkblende, inkl. Steuerung mit integriertem Funkmodul, Netzteil und Anschlusskabel für Serie e² und RA 15-60

Typ 9/IBF-RF

 Komfort Funkblende, inkl. Steuerung mit integriertem Funkmodul mit 886 MHz zur Kommunikation mit anderen Funkblenden und kompatiblen Steuerungen (Gerätesynchronisation)
Optional erhältliche Funkerweiterung einsteckbar zur Kommunikation mit homee-Gateway (Internetzugang) oder optionalem Funk-Zubehör (z.B. Funkfernbedienung)
Blende komplett an der Wand verschraub- und im Rohr steckbar.
Sensorpositionierung im Luftstrom zur Detektion der Innen- und Außenluftkonditionen (Feuchtigkeit und Temperatur)
Inklusive optischer Filterwechsel- und Betriebsanzeige (LED)
Inklusive Filteraufnahme für alle gängigen Filtertypen für Lüftungsgeräte der Serie e2 und RA 15-60
Innenblende über Klappmechanismus mechanisch verschließbar
Netzteil und Anschlusskabel für Serie e² und RA15-60 inklusive und bereits montiert
Bedienbar über Taster direkt an der Blende
Maße in mm (H x B x T): 230 x 185 x 53
Ø innen: 154 mm

 Fabrikat  LUNOS
Typ   9/IBF-RF
Best.-Nr.  41183
Produkt:
  Artikel:
    Artikelkurztext: 9/IBF-RF - 41183

#### 01.04 Außenverschlüsse 160er Serie

**01.04.0001 1/WE 180 - 39852**
Außengitter

Typ 1/WE 180

Außengitter, weiß
Material Kunststoff, mit Krallenbefestigung und Insektenschutz und Fassadenschutzring, zur Aufputzmontage.

Maße in mm: (ø)  180

Fabrikat:  LUNOS
Typ:   1/WE 180
Best.-Nr.:  39852
Einheit: St
Produkt:
  Artikel:
    Artikelkurztext: 1/WE 180 - 39852

**01.04.0002 1/AZ 180 - 41143**
Außengitter

Typ 1/AZ 180

Außengitter, Anthrazit
Material Kunststoff, mit Krallenbefestigung und Insektenschutz und Fassadenschutzring, zur Aufputzmontage.

Maße in mm: (ø)  180

Fabrikat:  LUNOS
Typ:   1/AZ 180
Best.-Nr.:  41143
Einheit: St
Produkt:
  Artikel:
    Artikelkurztext: 1/AZ 180 - 41143

**01.04.0003 1/BE 180 - 39917**
Außengitter

Typ 1/BE 180

Außengitter, besandet zum Einschlämmen oder Putzen,
Material Kunststoff, mit Krallenbefestigung und Insektenschutz und Fassadenschutzring, zur Aufputzmontage.

Maße in mm: (ø)  180

Fabrikat:  LUNOS
Typ:   1/BE 180
Best.-Nr.:  39917
Einheit: St
Produkt:
  Artikel:
    Artikelkurztext: 1/BE 180 - 39917

**01.04.0004 1/RME 175 - 39909**
Außengitter

Typ 1/RME 175

Außengitter, Edelstahl

Material Edelstahl, zum Stecken inkl. Insektenschutz
für Rohre 125-160 mm

Maße in mm: (ø)  175

Fabrikat:  LUNOS
Typ:   1/RME 175
Best.-Nr.:  39909
Einheit: St
Produkt:
  Artikel:
    Artikelkurztext: 1/RME 175 - 39909

**01.04.0005 1/RMK 175 - 39910**
Außengitter

Typ 1/RME 175

Außengitter, Kupfer

Material Kupfer, zum Stecken inkl. Insektenschutz
für Rohre 125-160 mm

Maße in mm: (ø)  175

Fabrikat:  LUNOS
Typ:   1/RMK 175
Best.-Nr.:  39910
Einheit: St
Produkt:
  Artikel:
    Artikelkurztext: 1/RMK 175 - 39910

**01.04.0006 1/QME 228 - 3 911**
Außengitter

Typ 1/QME 228

Außengitter, Edelstahl

Material Edelstahl, zum Stecken inkl. Insektenschutz
für Rohre 160-200 mm

Maße in mm: (H x B) 228 x 228

Fabrikat:  LUNOS
Typ:   1/QME 228
Best.-Nr.:  39911
Einheit: St
Produkt:
  Artikel:
    Artikelkurztext: 1/QME 228 - 3 911

**01.04.0007 1/QMK 228 - 39912**
Außengitter

Typ 1/QMK 228

Außengitter, Kupfer
Material Kupfer, zum Stecken inkl. Insektenschutz
für Rohre 160-200 mm

Maße in mm: (H x B) 228 x 228

Fabrikat:  LUNOS
Typ:   1/QMK 228
Best.-Nr.:  39912
Einheit: St
Produkt:
  Artikel:
    Artikelkurztext: 1/QMK 228 - 39912

**01.04.0008 1 - 20001**
Außengitter

Typ 1

Außengitter zum Verputzen besandet
Material Kuntstoff, zum Verputzen komplett besandet

Maße in mm: (H x B) 180 x 180

Optional mit Gaze für o. g. Gitter

Fabrikat:  LUNOS
Typ:   1
Best.-Nr.:  20001
Einheit: St
Produkt:
  Artikel:
    Artikelkurztext: 1 - 20001

**01.04.0009 1/HWE - 40020**
Außenhaube

Typ 1/HWE

Außenhaube mit Schalldämmung

Material Aluminium Weiß pulverbeschichtet
(ähnlich RAL 9016), zur Aufputzmontage

Maße in mm: (H x B x T) 235 x 205 x 72

Fabrikat:  LUNOS
Typ:   1/HWE
Best.-Nr.:  40020
Einheit: St
Produkt:
  Artikel:
    Artikelkurztext: 1/HWE - 40020

**01.04.0010 1/HAZ - 40021**
Außenhaube

Typ 1/HAZ

Außenhaube mit Schalldämmung

Material Aluminium Anthrazit  pulverbeschichtet
(ähnlich RAL 7016), zur Aufputzmontage

Maße in mm: (H x B x T) 235 x 205 x 72

Fabrikat:  LUNOS
Typ:   1/HAZ
Best.-Nr.:  40021
Einheit: St
Produkt:
  Artikel:
    Artikelkurztext: 1/HAZ - 40021

**01.04.0011 1/HES - 40218**
Außenhaube

Typ 1/HES

 Außenhaube mit Schalldämmung
Material Edelstahl, zur Aufputzmontage
Maße in mm (H x B x T): 235 x 205 x 72

 Fabrikat:  LUNOS
Typ:   1/HES
Best.-Nr.:  40218
Einheit: St
Produkt:
  Artikel:
    Artikelkurztext: 1/HES - 40218

**01.04.0012 1/EGA - 40019**
Außenblende für Zweikanallüftungssysteme

Typ 1/EGA

Außenhaube für Lüftertypen ego und Nexxt
Material Kunststoff Weiß (ähnlich RAL 9016)

Maße in mm: (H x B x T) 217 x 257 x 63

Fabrikat:  LUNOS
Typ:   1/EGA
Best.-Nr.:  40019
Einheit: St
Produkt:
  Artikel:
    Artikelkurztext: 1/EGA - 40019

**01.04.0013 1/HWE-2 - 40107**
Außenhaube für Zweikanallüftungssysteme

Typ 1/HWE-2

Außenhaube mit Schalldämmung für Lüftertypen
ego und Nexxt
Material Aluminium Weiß pulverbeschichtet
(ähnlich RAL 9016)

Maße in mm: (H x B x T) 235 x 205 x 72

Fabrikat:  LUNOS
Typ:   1/HWE-2
Best.-Nr.:  40107
Einheit: St
Produkt:
  Artikel:
    Artikelkurztext: 1/HWE-2 - 40107

**01.04.0014 1/HAZ-2 - 40108**
Außenhaube für Zweikanallüftungssysteme

Typ 1/HAZ-2

Außenhaube mit Schalldämmung für Lüftertypen
ego und Nexxt
Material Aluminium Anthrazit  pulverbeschichtet
(ähnlich RAL 7016)

Maße in mm: (H x B x T) 235 x 205 x 72

Fabrikat:  LUNOS
Typ:   1/HAZ-2
Best.-Nr.:  40108
Einheit: St
Produkt:
  Artikel:
    Artikelkurztext: 1/HAZ-2 - 40108

**01.04.0015 1/FSR-WE 180 - 40093**
Fassadenschutzring

Typ 1/FSR-WE 180

Fassadenschutzring für Rundkanäle mit 154 mm Innendurchmesser,
weiß, ähnlich RAL 9016

Maße in mm: (ø)  154

Fabrikat:  LUNOS
Typ:   1/FSR-WE 180
Best.-Nr.:  40093
Einheit: St
Produkt:
  Artikel:
    Artikelkurztext: 1/FSR-WE 180 - 40093

**01.04.0016 1/FSR-AZ 180 - 41140**
Fassadenschutzring

Typ 1/FSR-AZ 180

Fassadenschutzring für Rundkanäle mit 154 mm Innendurchmesser,
Anthrazit, ähnlich RAL 7016

Maße in mm: (ø)  154

Fabrikat:  LUNOS
Typ:   1/FSR-WE 180
Best.-Nr.:  41140
Einheit: St
Produkt:
  Artikel:
    Artikelkurztext: 1/FSR-AZ 180 - 41140

#### 01.05 LUNOtherm 160er Serie

##### 01.05.01 LUNOtherm-S

**01.05.01.0001 LUNOtherm-S - 41154**
Fassadenelement für Wandabschluss

Typ LUNOtherm S

 Abschlusselement zur Integration der Anströmöffnung des Rundkanals in das
jeweilige WDVS der Klasse A1 oder A2 nach DIN EN 13501-1 der Dämmstärke 60 mm.
Bei anderen Dämmstärken ist das LUNOtherm über- oder unterdämmbar.
Positionierung der Anströmöffnung in der Laibung. Nur in Kombination mit Rundkanal 9/R 160 für ALD, ALD-S, ALD-SV,
Serie e², AB30/60 oder RA15-60 geeignet.

Auf unterschiedliche Maße in der Höhe und der Breite kürzbar.
Ohne Insektenschutzgitter.
Einbau nach Vorgaben des Herstellers.
Bauaufsichtliche Zulassung: Z.56.212-3628

Maße in mm (B x H x T):
Fassadenelement:     930 x 700 x 60
Kürzbar bis:      630 x 400
Anschlussdurchmesser für Rundkanal:   160 cm
Freie Anströmfläche:     104 cm²

 Fabrikat:  LUNOS
Typ:   LUNOtherm S
Best.-Nr.:  41154
Einheit: St
Produkt:
  Artikel:
    Artikelkurztext: LUNOtherm-S - 41154

**01.05.01.0002 LUNOtherm S+ - 41167**
Fassadenelement für Wandabschluss mit erhöhtem Schallschutz und integriertem Schallabsorber

Typ LUNOtherm-S+

 Abschlusselement zur Integration der Anströmöffnung des Rundkanals in das jeweilige WDVS der Klasse
A1 oder A2 nach DIN EN 13501-1 der Dämmstärke 60 mm. Bei anderen Dämmstärken ist das LUNOtherm
über- oder unterdämmbar.
Positionierung der Anströmöffnung in der Laibung. Nur in Kombination mit Rundkanal 9/R 160 für ALD, ALD-S, ALD-SV,
Serie e², AB 30/60 oder RA 15-60 geeignet.

Auf unterschiedliche Maße in Höhe und Breite kürzbar.
Insektenschutzgitter separat erhältlich.

Einbau nach Vorgaben des Herstellers.

Maße in mm: (B x H x T)
Fassadenelement:     930 x 700 x 60
Kürzbar bis:      630 x 400
Anschlussdurchmesser für Rundkanal:   160
Freie Anströmfläche:     104 cm²

 Fabrikat:  LUNOS
Typ:   LUNOtherm S+
Best.-Nr.:  41167
Einheit: St
Produkt:
  Artikel:
    Artikelkurztext: LUNOtherm S+ - 41167

##### 01.05.02 Insektenschutzgitter

**01.05.02.0001 1/ILS WE - 41156**
Insektenschutzgitter LUNOtherm-S

Typ 1/ILS WE

In Aluminium, weiß pulverbeschichtet.

Maße (H x B):  345 x 53 mm

Fabrikat  LUNOS
Typ:   1/ILS WE
 Best.-Nr.:4   41156
Produkt:
  Artikel:
    Artikelkurztext: 1/ILS WE - 41156

**01.05.02.0002 1/ILS AZ - 41155**
Insektenschutzgitter LUNOtherm-S

Typ 1/ILS AZ

In Aluminium, Anthrazit  pulverbeschichtet.

Maße (H x B):  345 x 53 mm

Fabrikat  LUNOS
Typ   1/ILS AZ
Best.-Nr.  41155
Produkt:
  Artikel:
    Artikelkurztext: 1/ILS AZ - 41155

##### 01.05.03 Vogelstückgitter

**01.05.03.0001 1/VL WE-S - 41174**
Vogelschutzgitter LUNOtherm-S

Typ 1/VL WE-S

In Aluminium, weiß pulverbeschichtet.

Maße (H x B):  345 x 53 mm

Fabrikat  LUNOS
Typ   1/VL WE-S
Best.-Nr.  41174
Produkt:
  Artikel:
    Artikelkurztext: 1/VL WE-S - 41174

**01.05.03.0002 1/ILS AZ - 41182**
Vogelschutzgitter LUNOtherm-S

Typ 1/ILS AZ

In Aluminium, Anthrazit  pulverbeschichtet.

Maße (H x B):  345 x 53 mm

Fabrikat  LUNOS
Typ   1/VL AZ-S
Best.-Nr.  41182
Produkt:
  Artikel:
    Artikelkurztext: 1/ILS AZ - 41182

##### 01.05.04 Zubehör LUNOtherm S

**01.05.04.0001 Z-Stück - 41187**
Z-Stück LUNOtherm-S

Typ Z-Stück

Z-förmiger Putzrahmen für LUNOtherm-S/-S+ bei Versatz zwischen Lüftungsöffnung und Außengitter

Fabrikat  LUNOS
Typ   Z-Stück
Best.-Nr. 41187
Produkt:
  Artikel:
    Artikelkurztext: Z-Stück - 41187

**01.05.04.0002 1/FSE-WE**
Fassadenschutzeinsatz LUNOtherm-S

Typ 1/FSE-WE

In Aluminium, weiß pulverbeschichtet.

Maße (H x B):  345 x 53 mm

Fabrikat  LUNOS
Typ  1/FSE-WE
Best.-Nr.  41186
Produkt:
  Artikel:
    Artikelkurztext: 1/FSE-WE

#### 01.06 Zubehör 160er Serie

##### 01.06.01 Wandeinbaugehäuse

**01.06.01.0001 9/ MRD - 41139**
Wandeinbaugehäuse

Typ 9/MRD

Wandeinbaugehäuse dient zur Montage des Rundkanals
9/R 160 in die Außenwand, ersetzt die Kernlochbohrung.

Material: Styropor

Maße in mm: (H x B x T) 240 x 210 x 500

Fabrikat:  LUNOS
Typ:   9/ MRD
Best.-Nr.:  41139
Einheit: St
Produkt:
  Artikel:
    Artikelkurztext: 9/ MRD - 41139

##### 01.06.02 Winddrucksicherungen

**01.06.02.0001 9/WDSE - 39860**
Winddrucksicherung für e²

Typ 9/WDSE

Winddrucksicherung für e² bei erhöhter
Windbeanspruchung.

Einbau ab einer Wandstärke von 370 mm.

Einbau in Rundkanal mit DN160.

(Ø x L): 154 x 80 mm

Fabrikat:  LUNOS
Typ:   9/WDSE
Best.-Nr.:  39860
Einheit: St
Produkt:
  Artikel:
    Artikelkurztext: 9/WDSE - 39860

**01.06.02.0002 9/WDS 160 - 37230**
Winddrucksicherung für ALD

Typ 9/WDS 160

Passive Winddrucksicherung für
Außenwandluftdurchlass ALD

Einbau in Rundkanal mit DN160
Maße in mm:  (Ø x L) 152 x 114

Fabrikat:  LUNOS
Typ:   9/WDS 160
Best.-Nr.:  37230
Einheit: St
Produkt:
  Artikel:
    Artikelkurztext: 9/WDS 160 - 37230

**01.06.02.0003 9/WDS ABL - 39970**
Rückschlagklappe für AB 30/60 und RA 15-60

Typ 9/WDS ABL

Rückschlagklappe für den Axial-Ablüfter AB 30/60
und Radial-Ablüfter RA 15-60

Einbau in Rundkanal mit DN160
Maße in mm:  (Ø x L) 154 x 44

Fabrikat:  LUNOS
Typ:   9/WDS ABL
Best.-Nr.:  39970
Einheit: St
Produkt:
  Artikel:
    Artikelkurztext: 9/WDS ABL - 39970

##### 01.06.03 Schalldämmelemente

**01.06.03.0001 9/SW - 39850**
Schalldämmset für e² zur Erhöhung der Außenschalldämmung

Typ 9/SW

Schalldämmset aus Melaminharzschaum bestehend aus Schalldämmring und einer kürzbarer (10-200 mm) Schalldämmeinlage.
Einbau in Rundkanal DN160.
Einsetzbar für Montagerohre ab 300 mm Länge

Schalldämmring:
(Ø x BRing x T): 154 x 16 x 30 mm
Schalldämmeinlage:
(H x B x T): 10 x 464 x 202 mm

Fabrikat:  LUNOS
Typ:   9/SW
Best.-Nr.:  39850
Einheit: St
Produkt:
  Artikel:
    Artikelkurztext: 9/SW - 39850

**01.06.03.0002 9/SD-S - 39919**
Schalldämpfer, sternförmig

Typ 9/SD-S

 Sternförmiger Schalldämpfer zur Erhöhung der Schalldämmung für
ALD, ALD-SV, ALD-S, RA15-60 und e²60.

Einbau in den Rundkanal mit DN160
(Ø x L): 154 x 69 mm

Fabrikat:  LUNOS
Typ:   9/SD-S
Best.-Nr.:  39919
Einheit: St
Produkt:
  Artikel:
    Artikelkurztext: 9/SD-S - 39919

**01.06.03.0003 9/SD-SK - 41134**
Schalldämpfer, sternförmig

Typ 9/SD-SK

Sternförmiger Schalldämpfer zur Erhöhung der Schalldämmung für ALD-S und e²60.

Einbau in Rundkanal mit DN160
Maße in mm: (Ø x L) 154 x 69

Fabrikat:  LUNOS
Typ:   9/SD-SK
Best.-Nr.:  41134
Einheit: St
Produkt:
  Artikel:
    Artikelkurztext: 9/SD-SK - 41134

**01.06.03.0004 9/SR - 41136**
Schallreflektor für e²60

Typ 9/SR

Schallreflektor zur Erhöhung der Außenschalldämmung für e²60.

Einbau in Rundkanal mit DN160
Maße in mm:  (Ø x L) 154 x 2

Fabrikat:  LUNOS
Typ:   9/SR
Best.-Nr.:  41136
Einheit: St
Produkt:
  Artikel:
    Artikelkurztext: 9/SR - 41136

##### 01.06.04 Relais für AB30/60

**01.06.04.0001 5/ZII - 39857**
Externes Zeitnachlaufmodul

Typ 5/ZII

Einbau in Abzweigdosen und 60 mm tiefe Schalterdosen,
für programmierbare vollautomatische Nachlaufsteuerung,
Einschaltverzögerung, Inversschaltung und wählbare
Intervallschaltung.

Nachlaufzeiten    6/15 Min.
Einschaltverzögerung    0/120 Sek.
Intervallbetrieb    AUS oder alle 4 Std., Laufzeit 30 Min.
Inversbetrieb

Werkseinstellung 120 Sek. Einschaltverzögerung, 15 Min.
Nachlauf, Intervallbetrieb und Inversbetrieb AUS

Abmessungen in mm: (H x B x T) 49 x 35 x 10

Funktionsspannungsbereich:  180 bis 275 V AC
Betriebsschaltstrom:   max. 0,5 A
Anschlussleistung:   max. 115 W

Fabrikat:    LUNOS
Typ:    5/ZII
Best.-Nr.   39857
Einheit: St
Produkt:
  Artikel:
    Artikelkurztext: 5/ZII - 39857

##### 01.06.05 Adapter für ego

**01.06.05.0001 2/AD 160 - 39965**
Adapter zur Verlängerung des ego und Nexxt

Typ 2/AD 160

 Adapter für thermisch getrennte Rundkanäle DN160, notwendig für den ego bei Rundkanallängen
über 500 mm und für den Nexxt bei Rundkanallängen in der Unterputzvariante über 475 mm und
bei der Aufputzvariante über 305 mm.

Maße in mm:
Einbau in Rundkanal mit DN160
(Ø x L) 154 x 100

 Fabrikat:  LUNOS
Typ:   2/AD 160
Best.-Nr.:  39965
Einheit: St
Produkt:
  Artikel:
    Artikelkurztext: 2/AD 160 - 39965

##### 01.06.06 Befestigungsmaterial

**01.06.06.0001 Montagekleber - 38733**
Montagekleber

Montagekleber für die Verklebung und Abdichtung
des Rundkanals vom ALD, ALD-S. ALD-SV, Serie e²,
ego, RA15-60, AB30/60 und Nexxt in der Außenwand.

Der Montagekleber dient zur luft- und winddichten
Verklebung und Abdichtung des Rundkanals.
Der Montagekleber verbindet das PP- Rohr dauerhaft
dicht mit allen am Bau anzutreffenden Untergründen,
wie Putz, Mauerwerk oder auch Holz.

Technische Daten
Dichte:     1,40 g/cm³
Schrumpfung:    ca. 10 Vol.-%
Aushärtezeit:    min. 24 h
Funktionsfestigkeit:   sofort
Verarbeitungstemperatur:  ab +5° C
Lösemittelfrei
Lieferform:  Kartusche mit 310 ml für ca.15 Stück

Fabrikat:  LUNOS
Typ:   Montagekleber
Best.-Nr.:  38733
Einheit: St
Produkt:
  Artikel:
    Artikelkurztext: Montagekleber - 38733

### 02 Steuerungen

#### 02.01 Touch Air Comfort

**02.01.0001 TAC - 39946**
Komfortsteuerung für Serie e², ego, RA 15-60 und Silvento (FK)

Typ Touch Air Comfort (TAC)

 Steuereinheit zur Steuerung 12 V basierter Lüftungsgeräte (z.B.
e², e²mini, ego, RA 15-60) oder 230 V basierter Lüftungsgeräte mit
Zusatzmodul (z.B. Silvento, AB30/60) zur Wohnungslüftung, inkl. tiefer
Elektronikdose für den waagerechten Einbau in Hohlwandkonstruktionen
und Massivwänden, Maße UP-Dose (L x B x T) 143 x 70 x 75 mm, empfohlene Höhe: 1,4 - 1,6 m

Funktionsumfang:
Einfache Bedienung per Touch-Feld und Anzeige aller Eingaben über das stromsparende E-Ink-Display.
Integrierter Feuchte- und Temperatursensor mit Grenzwertsteuerung aller jeweils verfügbaren Lüfterstufen.
Optionaler CO2-Sensor zur kombinierten oder alleinigen Grenzwertsteuerung in Kombination mit dem
Feuchte- und Temperatursensor.
Grenzwerteinstellungen manuell oder automatisch konfigurierbar.
Konfiguration des Bedienteils per LUNOS- Planungscode oder manuell per intuitive Menüführung.
Nutzungseinschränkbarkeit durch sog. Vermieterschutz (z.B. Deaktivierung bestimmter Funktionen zum Bauten- und Feuchtigkeitsschutz).
Tägliche Komfortzeitpläne zur Erstellung individueller Lüftungssteuerungen in Zeitabhängigkeiten.
Schnellzugriffe auf alle Grundfunktionen der Lüftungssysteme (Abwesenheitsmodus, Partymodus, Nachtmodus
Querlüften, Sommerlüften) per Touch-Bedienfeld.
Optische und akustische Anzeige von bestimmten Ereignissen wie Filterwechseln oder Fehlermeldungen.

Soft- und Firmware- Aktualisierung per USB-Anschluss.
Datenlogging aller Sensorwerte und Laufzeiten der angeschlossenen Lüftungssysteme, auslesbar per USB-Datenkabel.
Drei Schalteingänge für zusätzliche Koppelung mit Bedienschaltern.
Erweiterung durch Universalsteuerung 5/UNI mit Netzteil möglich.

Versorgungsspannung:    100-240 V AC 50-60Hz
Gerätespannung:    12 V DC SELV
Schutzart:     IP22
 Abmessungen in mm (H x B x T):   155 x 97 x 20

Fabrikat:  LUNOS
Typ:   TAC
Best.-Nr.:  39946
Einheit: St
Produkt:
  Artikel:
    Artikelkurztext: TAC - 39946

**02.01.0002 SCO2- TAC - 40000**
Kohlenstoffdioxid- Sensor für die Touch Air Comfort (TAC)

Typ SCO2- TAC

 Optional für die TAC erhältlich.

Auf der Komfortsteuerung besteht die Möglichkeit individuelle
Grenzwerte festzulegen. Der einstellbare Regelbereich liegt
zwischen 800 und 1500 ppm.

Technische Daten
 Maße in mm (H x L): 45 x 22

Sehr kleiner Stromverbrauch mit weniger als 60ìA
Messprinzip mittels nicht-dispersiver Infrarot Technologie (NDIR)
Messintervall bei ca. 60 Sekunden

 Fabrikat:  LUNOS
Typ:   SCO2- TAC
 Best.-Nr.:   40000
Einheit: St
Produkt:
  Artikel:
    Artikelkurztext: SCO2- TAC - 40000

**02.01.0003 5/ACM - 39990**
Zusatzmodul

Typ 5/ACM

Zusatzmodul für die Touch Air Comfort (TAC) zum
Anschluss der Silvento Typen V30/60, KL30/60 und
dem Axiallüfter AB 30/60.

Das Modul dient zum Durchschalten der 230VAC
auf die Lüfter, mittels 12V-Signalen von der TAC.

Abmessungen in mm: (H x B x T)  14 x 42 x 42

Fabrikat:  LUNOS
Typ:   5/ACM
 Best.-Nr.   39990
Einheit: St
Produkt:
  Artikel:
    Artikelkurztext: 5/ACM - 39990

#### 02.02 Gestensteuerung

**02.02.0001 5/GS - 40092**
Gestensteuerung zur Bedienung von bis zu zwei Universalsteuerungen, Nexxt und Silvento ec;
Anschluss von Serie e², ego und RA 15-60 über Universalsteuerung (nicht im Lieferumfang enthalten)

Typ 5/GS

Steuereinheit für die Geräte alle e² und ego sowie des Ablüfters RA 15-60 inklusive Bedienteil.
Ausgestattet mit Feuchte- und Temperatursensor.

Einbau in eine tiefe Schalterdose (66 mm tief).

Betriebsspannung:   12 V DC
Funktionsspannungsbereich:  0-10 V
Betriebsschaltstrom:   max. 5 A
Anschlussleitung:   max. 60 W

Fabrikat  LUNOS
Typ   5/GS
Best.-Nr.  40092
Einheit: St
Produkt:
  Artikel:
    Artikelkurztext: 5/GS - 40092

#### 02.03 Smart Comfort Steuerung

**02.03.0001 5/SC-FT - 40113**
Smart Comfort Steuerung für alle e², ego und RA 15-60

Typ 5/SC-FT

Steuereinheit für die Geräte alle e² und ego, sowie
des Ablüfters RA 15-60 inklusive Bedienteil.
Ausgestattet mit Feuchte- und Temperatursensor.

Einbau in eine tiefe Schalterdose (66 mm tief).

Betriebsspannung:   12 V DC
Funktionsspannungsbereich:  0-10 V
Betriebsschaltstrom:   max. 5 A
Anschlussleitung:   max. 60 W

Fabrikat:  LUNOS
Typ:   5/SC-FT
Best.-Nr.:  40113
Einheit: St
Produkt:
  Artikel:
    Artikelkurztext: 5/SC-FT - 40113

#### 02.04 Universalsteuerung

**02.04.0001 5-UNI-FT - 40089**
Universalsteuerung für e², e²60, e²kurz, e²mini, ego und RA 15-60

Typ 5/UNI-FT

Steuereinheit für die Serie e² und ego, sowie für den Ablüfter RA 15-60 (Voreinstellung des Codierschalters notwendig).
Ausgestattet mit Feuchte- und Temperatursensor und Zeitnachlauffunktion.
Inkl. LED zur Filterwechselanzeige und Anzeige der Funktion Sommerlüften. Zum Wechseln der Lüftungsstufen ist ein Schalter
(z. Bsp. 5/W2U) notwendig. Als mögliche Erweiterung der Touch Air Comfort (TAC) erforderlich.

Einbau in eine tiefe Schalterdose (66 mm tief).

Betriebsspannung:   12 V DC
Funktionsspannungsbereich:  0 - 10 V
Betriebsschaltstrom:   max. 5 A
Anschlussleitung:   max. 60 W

Fabrikat:  LUNOS
Typ:   5/UNI-FT
Best.-Nr.:  40089
Einheit: St
Produkt:
  Artikel:
    Artikelkurztext: 5-UNI-FT - 40089

**02.04.0002 5/UNI-RF - 41158**
Universalsteuerung mit integriertem Funkmodul für LUNOMAT, Nexxt, Serie e², ego und RA 15-60

Typ 5/UNI-RF

Steuereinheit für die Serie e² und ego, sowie für den Ablüfter RA 15-60 (Voreinstellung des Codier-Schalters notwendig).
Ausgestattet mit Feuchte- und Temperatursensor, Zeitnachlauffunktion und integriertem Funkmodul.
Inkl. LED zur Filterwechselanzeige und Anzeige der Funktion Sommerlüften.
Zum Wechseln der Lüftungsstufen ist ein Schalter (z.B. 5/W2U) notwendig. Als mögliche Erweiterung der Touch Air Comfort (TAC) erforderlich.

Einbau in eine tiefe Schalterdose (66 mm tief).

Betriebsspannung:   12 V DC
Funktionsspannungsbereich:  0-10 V
Betriebsschaltstrom:   max. 5 A
Anschlussleitung:   max. 60 W

Fabrikat  LUNOS
Typ   5/UNI-RF
Best.-Nr.  41158
Produkt:
  Artikel:
    Artikelkurztext: 5/UNI-RF - 41158

**02.04.0003 5/W2U - 39972**
Serienschalter

Typ 5/W2U

Zwei- Wippenschalter (bedruckt) für die Universalsteuerung 5/UNI, zur dreistufigen Schaltung der Serie e² und
des ego sowie RA 15-60 und zur Einstellung der Sommerlüftung/Intensivlüftung.

Einbau in Standard- Schalterdose.

Farbe weiß

Fabrikat:  LUNOS
Typ:   5/W2U
Best.-Nr.  039 972
Einheit: St
Produkt:
  Artikel:
    Artikelkurztext: 5/W2U - 39972

**02.04.0004 5/WT - 40010**
Ein-Wippen-Taster

Typ 5/WT

Ein- Wippen Taster zur kurzeitigen Änderung
der Volumenstufen eines Lüfters in
Verbindung mit der TAC Steuerung

Einbau in Standard- Schalterdose.

Farbe Weiß

Fabrikat:  LUNOS
Typ:   5/WT
Best.-Nr.  40 010
Einheit: St
Produkt:
  Artikel:
    Artikelkurztext: 5/WT - 40010

**02.04.0005 5/W2T - 40011**
Serientaster

Typ 5/W2T

Zwei- Wippentaster (bedruckt) für die Universalsteuerung 5/UNI, zur dreistufigen Schaltung der Serie e² und
des ego sowie RA 15-60 und zur Einstellung der Sommerlüftung/Intensivlüftung.
Für die Kombination mit der 5/UNI und TAC.

Einbau in Standard- Schalterdose.

Farbe weiß

Fabrikat:  LUNOS
Typ:   5/W2T
Best.-Nr.  040 011
Einheit: St
Produkt:
  Artikel:
    Artikelkurztext: 5/W2T - 40011

**02.04.0006 HC - 40001**
Hutschienenclip für die Universalsteuerung

Typ HC

Fabrikat:  LUNOS
Typ:   HC
Best.-Nr.  040 001
Einheit: St
Produkt:
  Artikel:
    Artikelkurztext: HC - 40001

#### 02.05 Steuerungen Zubehör

**02.05.0001 5/NT 18 - 39973**
Netzteil klein18 W für 5/UNI-FT und 5/GS

Typ 5/NT 18

Netzteil für die Universalsteuerung. Bei Verwendung
des Netzteils können maximal 3 ego, 6e² (3 Paare)
oder ein RA 15-60 angeschlossen werden.

Einbau in eine tiefe Schalterdose (66 mm tief).

Eingangsspannung:    100-240 V AC 50-60 Hz
Ausgangsspannung:    12 V DC SELV
Betriebsschaltstrom:    max. 1,5 A
Anschlussleistung:    max. 18 W

Fabrikat:  LUNOS
Typ:   5/NT 18
Best.-Nr.:  39973
Einheit: St
Produkt:
  Artikel:
    Artikelkurztext: 5/NT 18 - 39973

**02.05.0002 5/NT 60 - 39974**
Netzteil groß 60 W für 5/UNI-FT, 5/SC-FT und 5/GS

Typ 5/NT 60

Netzteil für die Universalsteuerung. Bei Verwendung des
Netzteils können maximal 5 ego, 10 e² (5 Paare) oder
2 RA 15-60 angeschlossen werden.

Hutschienenmontage

Eingangsspannung:    100-240 V AC 50-60 Hz
Ausgangsspannung:    12 V DC SELV
Betriebsschaltstrom:    max. 5 A
Anschlussleistung:    max. 60 W

Fabrikat:  LUNOS
Typ:   5/NT 60
Best.-Nr.:  39974
Einheit: St
Produkt:
  Artikel:
    Artikelkurztext: 5/NT 60 - 39974

**02.05.0003 5/NT 100 - 40096**
Netzteil groß 100 W für 5/UNI-FT, 5/SC-FT und 5/GS

Typ 5/NT 100

Netzteil für mind. 2 Steuerungen. Bei Verwendung des Netzteils
können z. Bsp. 2 Universalsteuerungen mit je 10 e² angeschlossen
werden.

Hutschienenmontage

Eingangsspannung:    100-240 V AC 50-60 Hz
Ausgangsspannung:    12 V DC SELV
Betriebsschaltstrom:    max. 7,5 A
Anschlussleistung:    max. 100 W

Fabrikat:  LUNOS
Typ:   5/NT 100
 Best.-Nr.:   40096
Einheit: St
Produkt:
  Artikel:
    Artikelkurztext: 5/NT 100 - 40096

**02.05.0004 SW-Kit - 40183**
Service- und Wartungskit

Typ SW-Kit

Service- und Wartungskit für Silvento-ec, NeXXt, TAC und Gestensteuerung

Fabrikat:  LUNOS
Typ:   HC
Best.-Nr.:  40183
Einheit: St
Produkt:
  Artikel:
    Artikelkurztext: SW-Kit - 40183

#### 02.06 Funk- und Steuerungskomponenten für die Hausautomation

**02.06.0001 KNX Control4 - 39977**
KNX Komponenten für die dezentrale Wohnraumlüftung

Typ KNX Control4

Das Modul KNX-LUNOS-CONTROL4 ermöglicht die Ansteuerung
der dezentralen Lüftungsgeräte der Firma LUNOS über den
KNX-Bus.
Die Inbetriebnahme des Moduls KNX-LUNOS-CONTROL4-IW
erfolgt über die ETS ( EIB Tool Software ) in
Verbindung mit dem zugehörigen Applikationsprogramm.
Die Auslieferung erfolgt im unprogrammierten Zustand.
Sämtliche Funktionen werden über die ETS parametriert
und programmiert.

Technische Daten
Bezeichnung:     KNX-LUNOS-CONTROL4-IW
Einbau:    Montage in UP- Dose 60/68 mm
Leistungsaufnahme:   120 mW (bei 24 V DC)
Schutzart:    IP20

Maße in mm: (B x H x T)  50 x 50 x 20 mm (58 mm
     Diagonale)

Fabrikat:  LUNOS
Typ:   KNX Control4
Best.-Nr.:  39977
Einheit: St
Produkt:
  Artikel:
    Artikelkurztext: KNX Control4 - 39977

**02.06.0002 UNI-EO - 41091**
Funkmodul für Universalsteuerung

Typ UNI-EO

Funkmodul für die Universalsteuerung 5/UNI-FT mit
bidirektionaler Funktechnologie für die Einbindung von
Funksensoren oder Funkschaltern.

Fabrikat:  LUNOS
Typ:   UNI-EO
 Best.-Nr.   41091
Einheit: St
Produkt:
  Artikel:
    Artikelkurztext: UNI-EO - 41091

**02.06.0003 RC-EO - 41141**
Fernbedienung

Typ RC-EO

Fernbedienung für Lüftungsgeräte mit bidirektionaler
Funktechnologie zur Regelung der Lüftungsstufen oder
zum Schalten der Beleuchtung

Fabrikat:  LUNOS
Typ:   RC-EO
 Best.-Nr.   41141
Einheit: St
Produkt:
  Artikel:
    Artikelkurztext: RC-EO - 41141

**02.06.0004 UPM-EO - 41142**
Unterputzmodul

Typ UPM-EO

Unterputzmodul zur Weiterleitung von bidirektionaler
Funk-Steuerungs-Signalen an 230 V Lüfter und
Beleuchtung

Fabrikat:  LUNOS
Typ:   UPM-EO
 Best.-Nr.   41142
Einheit: St
Produkt:
  Artikel:
    Artikelkurztext: UPM-EO - 41142

**02.06.0005 SFT-EO - 040 090**
Externer Feuchte-Temperatur-Funksensor

Typ SFT-EO

Externer Feuchte-Temperatursensor mit solarer
Stromversorgung für Universalsteuerung 5/UNI-FT, mit bidirektionaler Funktechnologie.

Fabrikat:  LUNOS
Typ:   SFT-EO
 Best.-Nr.   040 090
Einheit: St
Produkt:
  Artikel:
    Artikelkurztext: SFT-EO - 040 090

**02.06.0006 FM-EO - 40083**
Funkmodul für Silvento und Nexxt

Typ FM-EO

Funkmodul für 230V Geräte mit bidirektionaler Funktechnologie für die
Einbindung von Funksensoren oder Funkschaltern.

Fabrikat:  LUNOS
Typ:   FM-EO
Best.-Nr.  40083
Einheit: St
Produkt:
  Artikel:
    Artikelkurztext: FM-EO - 40083

### 03 Nexxt-Serie-Konfiguration

#### 03.01 Einschübe

**03.01.0001 Nexxt E Einschub - 40130**
Dezentrales Lüftungsgerät mit Wärmerückgewinnung

Typ NXT-E Einschub

Hocheffizientes Lüftungsgerät mit Wärmerückgewinnung inkl. Enthalpiewärmetauscher
mit Feuchterückgewinnung für die Raumluft, 4x Feuchte-Temperatursensoren zur Erfassung der
Innen- und Außenbedingungen, EPP-Einbaugehäuse,
Wärmedämmung, zwei M5 Filter, zwei radiale ec-Motoren. Auf- und Unterputzeinbau möglich, Wanddurchführung im
Rundkanal mit Ø 160 mm.

Technische Daten
 Wärmebereitstellungsgrad*, **:   72 %
Volumenstrom pro Gerät:  15-110 m³/h (Stufenlos)
Spannungsversorgung:   230 V / 50 Hz
Leistungsaufnahme**:   22 W
Schallleistungspegel**:   40 dB(A)
Normschallpegeldifferenz:  49 dB

* Nach EN 13141-8
** bei 70 % des max. Volumenstroms, nach ErP-Richtlinie EU-Verordnung 1254, gemessen mit F5 Filtern

 Entspricht EU-Verordnung Nr. 1254/2014 Energieeffizienzklasse A.

Mindesteinbaulänge (Unterputz):  280
Mindesteinbaulänge (Aufputz):  110

Fabrikat:  LUNOS
Typ:   Nexxt E Einschub
Best.-Nr.:  40130
Einheit: St
Produkt:
  Artikel:
    Artikelkurztext: Nexxt E Einschub - 40130

#### 03.02 Gehäuse

**03.02.0001 3/NXT - 40102**
Nexxt Einbaugehäuse für den Aufputz- und Unterputzeinbau

Typ 3/NXT

Nexxt Einbaugehäuse für den Aufputz- und Unterputzeinbau
inkl. passivem Übergangsstück und zwei Adapter (2/AD 160).

Maße in mm:
(H x B x T):    480 x 480 x 170

Fabrikat:  LUNOS
Typ:   3/NXT
Best.-Nr.:  40102
Einheit: St
Produkt:
  Artikel:
    Artikelkurztext: 3/NXT - 40102

**03.02.0002 3/NXT-AP - 40103**
Nexxt Aufputzset

Typ 3/NXT-AP

Designabdeckung für das Nexxt Einbaugehäuse,
notwendig zur Verwendung des Einbaugehäuses
3/NXT als Aufputzvariante

Fabrikat:  LUNOS
Typ:   3/NXT-AP
Best.-Nr.:  40103
Einheit: St
Produkt:
  Artikel:
    Artikelkurztext: 3/NXT-AP - 40103

#### 03.03 Rundkanäle und Zubehör

**03.03.0001 9/R 160-500 - 36765**
Rundkanal für die Einschübe:
Serie e², ego, ALD, ALD-S, RA15-60, AB30/60, Nexxt

Typ 9/R 160-500

Rundkanal für die Montage der Einschübe Serie e², ego, ALD, ALD-S, RA15-60, AB30/60 und Nexxt
in die Außenwand, sowie zur Verwendung mit dem Fassadenelement LUNOtherm (Ausnahme ego).

Inklusive zwei Styropor- Putzschutzdeckel

Maße in mm: (ø x L)
Lieferlänge:   160 x 500 kürzbar
Kernlochbohrung  mind. 162 erforderlich
Material     PP- Rohr, Baustoffklasse B1

Fabrikat:  LUNOS
Typ:   9/R 160-500
Best.-Nr.:  36765
Einheit: St
Produkt:
  Artikel:
    Artikelkurztext: 9/R 160-500 - 36765

**03.03.0002 9/R 160-700 - 39891**
Rundkanal für die Einschübe:
Serie e², ego, ALD, ALD-S, RA15-60, AB30/60, Nexxt

Typ 9/R 160-700

Rundkanal für die Montage der Einschübe Serie e², ego, ALD, ALD-S, RA15-60, AB30/60 und Nexxt
in die Außenwand, sowie zur Verwendung mit dem Fassadenelement LUNOtherm (Ausnahme ego).

Inklusive zwei Styropor- Putzschutzdeckel

Maße in mm: (ø x L)
Lieferlänge:    160 x 700 kürzbar
Kernlochbohrung:  mind. 162 erforderlich
Material:    PP- Rohr, Baustoffklasse B1

Fabrikat:    LUNOS
Typ:    9/R 160-700
Best.-Nr. 39891
Einheit: St
Produkt:
  Artikel:
    Artikelkurztext: 9/R 160-700 - 39891

**03.03.0003 2/AD 160 - 39965**
Adapter zur Verlängerung des ego und Nexxt

Typ 2/AD 160

 Adapter für thermisch getrennte Rundkanäle DN160, notwendig für den ego bei Rundkanallängen
über 500 mm und für den Nexxt bei Rundkanallängen in der Unterputzvariante über 475 mm und
bei der Aufputzvariante über 305 mm.

Maße in mm:
Einbau in Rundkanal mit DN160
(Ø x L) 154 x 100

 Fabrikat:  LUNOS
Typ:   2/AD 160
Best.-Nr.:  39965
Einheit: St
Produkt:
  Artikel:
    Artikelkurztext: 2/AD 160 - 39965

**03.03.0004 9/KVEN-2 - 40095**
Elektrischer Klappenverschluss

Typ 9/KVEN-2

Elektrischer Klappenverschluss zum automatischen Verschließen des
Lüftungsgerätes Nexxt. Der Betrieb erfolgt mittels elektrischer Hilfsenergie
jeweils im Falle der Klappenbewegung

Technische Daten:
Spannungsversorgung:   12 V DC SELV
Schutzart:    IP 22

Einbau in Rundkanal mit DN160 bei Montage im Nexxt
(Ø x L) 153 x 105 mm

Fabrikat:  LUNOS
Typ:   9/KVEN-2
Best.-Nr.:  40095
Einheit: St
Produkt:
  Artikel:
    Artikelkurztext: 9/KVEN-2 - 40095

#### 03.04 Innenblenden

**03.04.0001 9/NXT-IBF - 40146**
Nexxt Innenblende

Typ 9/NXT-IBF

Innenblende ohne integriertes Bedienelement, Steuerung möglich über Schalter 5/W2T, Funkmodul FM-EO oder über eine externe Steuerung.
Material: Kunststoff

Maße in mm (H x B x T): 510 x 510 x 66

Fabrikat:  LUNOS
Typ:    9/NXT-IBF
Best.-Nr.:  40146
Einheit: St
Produkt:
  Artikel:
    Artikelkurztext: 9/NXT-IBF - 40146

**03.04.0002 9/NXT-IBF - 40105**
Nexxt Innenblende

Typ 9/NXT-IBF

Innenblende mit Funktions- und Filterwechselanzeige, sowie integrierter Folientastatur-Bedienung.
Material: Kunststoff

Maße in mm (H x B x T): 510 x 510 x 45

Fabrikat:  LUNOS
Typ:   9/NXT-IBF
Best.-Nr.:  40105
Produkt:
  Artikel:
    Artikelkurztext: 9/NXT-IBF - 40105

#### 03.05 Außenverschlüsse

**03.05.0001 1/EGA - 40019**
Außenblende für Zweikanallüftungssysteme

Typ 1/EGA

Außenhaube für Lüftertypen ego und Nexxt
Material Kunststoff weiß (ähnlich RAL 9016)

Maße in mm: (H x B x T) 217 x 257 x 63

Fabrikat:  LUNOS
Typ:   1/EGA
Best.-Nr.:  40019
Einheit: St
Produkt:
  Artikel:
    Artikelkurztext: 1/EGA - 40019

**03.05.0002 1/HWE-2 - 40107**
Außenhaube für Zweikanallüftungssysteme

Typ 1/HWE-2

Außenhaube mit Schalldämmung für Lüftertypen
ego und Nexxt
Material Aluminium weiß pulverbeschichtet
(ähnlich RAL 9016)

Maße in mm: (H x B x T) 235 x 205 x 72

Fabrikat:  LUNOS
Typ:   1/HWE-2
Best.-Nr.:  40107
Einheit: St
Produkt:
  Artikel:
    Artikelkurztext: 1/HWE-2 - 40107

**03.05.0003 1/HAZ-2 - 40108**
Außenhaube für Zweikanallüftungssysteme

Typ 1/HAZ-2

Außenhaube mit Schalldämmung für Lüftertypen
ego und Nexxt
Material Aluminium Anthrazit  pulverbeschichtet
(ähnlich RAL 7016)

Maße in mm: (H x B x T) 235 x 205 x 72

Fabrikat:  LUNOS
Typ:   1/HAZ-2
Best.-Nr.:  40108
Einheit: St
Produkt:
  Artikel:
    Artikelkurztext: 1/HAZ-2 - 40108

#### 03.06 Zubehör

**03.06.0001 9/FNXT-5 - 40109**
Nexxt Ersatzfilter

Typ 9/FNXT-5

Ersatzfilterpack (2 Stück), für Nexxt, Filterklasse M5

Fabrikat:  LUNOS
Typ:   2/FNXT-5
Best.-Nr.:  40109
Einheit: St
Produkt:
  Artikel:
    Artikelkurztext: 9/FNXT-5 - 40109

**03.06.0002 9/FNXT-7 - 40110**
Nexxt Ersatzfilter

Typ 9/FNXT-7

Ersatzfilterpack (2 Stück), für Nexxt, Filterklasse M7

Fabrikat:  LUNOS
Typ:   2/FNXT-7
Best.-Nr.:  40110
Einheit: St
Produkt:
  Artikel:
    Artikelkurztext: 9/FNXT-7 - 40110

**03.06.0003 9/FNXT-9 - 40111**
Nexxt Ersatzfilter

Typ 9/FNXT-9

Ersatzfilterpack (2 Stück), für Nexxt, Filterklasse M9

Fabrikat:  LUNOS
Typ:   2/FNXT-9
Best.-Nr.:  40111
Einheit: St
Produkt:
  Artikel:
    Artikelkurztext: 9/FNXT-9 - 40111

**03.06.0004 FM-EO - 40083**
Funkmodul für Silvento und Nexxt

Typ FM-EO

Funkmodul für 230V Geräte mit bidirektionaler Funktechnologie für die
Einbindung von homee, Funksensoren oder Funkschaltern

Fabrikat:  LUNOS
Typ:   FM-EO
Best.-Nr.  40083
Einheit: St
Produkt:
  Artikel:
    Artikelkurztext: FM-EO - 40083

**03.06.0005 SW-Kit - 40183**
Service- und Wartungskit

Typ SW-Kit

Service- und Wartungskit für Silvento-ec, NeXXt, TAC und Gestensteuerung

Fabrikat:  LUNOS
Typ:   HC
Best.-Nr.:  40183
Einheit: St
Produkt:
  Artikel:
    Artikelkurztext: SW-Kit - 40183

### 04 Silvento-Serie-Konfiguration

#### 04.01 Ventilatoreinsatz und Klemmlüfter Silvento ec

**04.01.0001 Silvento ec-KL - 40079**
Unterputzlüfter für Vorwandinstallation und Sanitärzellen

Typ KL-EC

Für den schnellen Einbau in z.B. Sanitärzellen oder in
Leichtbau-Plattenverkleidungen mit leichter Montage
durch einfache Klemmbefestigung. Wand- oder
Deckenausschnitt 210 x 230mm.

Bestehend aus einem Lüfter mit leistungsstarkem und
energiesparendem ec-Motor in einem Kunststoffgehäuse
mit einer von vorne zu betätigenden Klemmbefestigung,
einem seitlichem Abluftstutzen DN 80 und leckluftdichter
Rückschlagklappe. Mit steckbarem Netzanschluss, Schalldämmeinlage, leicht wechselbarem und auswaschbarem Filter
und einer Dekorblende inkl. optischer Filterwechselanzeige
mittels LED-Indikator.

Funktionsfähigkeit wird mit zusätzlicher Steuerungsplatine
erreicht. Die Beschreibung der Funktionalität bzw.
Lüfterfunktionen ist im LV der Steuerplatine enthalten.

Schutzart IP X5, Einsatz im Bereich 1 und 2 gem.
VDE 0100-701 von Nassräumen zulässig,
Schutzklasse II, CE-Zeichen, EMV geprüft.
Entspricht den Vorgaben der EU-Verordnung
Nr. 1253/2014 sowie den Vorgaben der EnEV.

Allgemeine bauaufsichtliche Zulassung: Z-51.1-215.

Technische Daten
Grundlüftung    0-60m³/h (einstellbar)
Bedarfslüftung   0-60m³/h (einstellbar)
  Bis 90m³/h mit Sonderplatine
Spannungsversorgung  230 V AC 50Hz
Leistungsaufnahme   1,8 - 6,2 W
Schallleistungspegel   22 - 35 dB(A)
Maße: (H x B x T)   260 x 260 x 23,5 mm
Verfügbare Druckdifferenz  400 Pa
SEL/SPI (nach (EU) 1254  besser 0,08 W/m³/h
  (max. 0,15 W/m³/h mit
  Sonderplatine)

Fabrikat:  LUNOS
Typ:   KL-EC
Best.-Nr.  40079
Einheit: St
Produkt:
  Artikel:
    Artikelkurztext: Silvento ec-KL - 40079

**04.01.0002 Silvento ec-V - 40078**
Ventilatoreinsatz

Typ V-EC

Zum universellen Einbau in Silvento Unterputz- und
Aufputzgehäuse.

Bestehend aus einem Lüfter mit leistungsstarkem
und energiesparendem ec-Motor in einem Kunststoff-
Spiralgehäuse zum Einstecken in Silvento Unterputz-
und Aufputzgehäuse. Mit steckbarem Netzanschluss,
 leicht wechselbarem und auswaschbarem Filter und
einer steckbaren Dekorblende inkl. optischer Filterwechselanzeige mittels LED-Indikator.

Funktionsfähigkeit wird mit zusätzlicher Steuerungsplatine erreicht. Die Beschreibung der Funktionalität
bzw. Lüfterfunktionen ist im LV der Steuerplatine enthalten.

Schutzart IP X5, Einsatz im Bereich 1 und 2 gem.
VDE 0100-701 von Nassräumen zulässig, Schutzklasse II,
CE-Zeichen, EMV geprüft.
Entspricht den Vorgaben der EU-Verordnung Nr. 1253/2014
sowie den Vorgaben der EnEV.

Allgemeine bauaufsichtliche Zulassung: Z-51.1-215.

Technische Daten
Grundlüftung    0-60m³/h (einstellbar)
Bedarfslüftung   0-60m³/h (einstellbar)
  Bis 90m³/h mit Sonderplatine
Spannungsversorgung   230 V AC 50Hz
Leistungsaufnahme   1,8-6,2 W
Schallleistungspegel   22-35 dB(A)
Maße: (H x B x T)   260 x 260 x 23,5 mm
Verfügbare Druckdifferenz  bis 400 Pa (je nach Gehäuse)
SEL/SPI (nach (EU) 1254  besser 0,08 W/m³/h
  (max. 0,15 W/m³/h mit
  Sonderplatine)

Fabrikat:  LUNOS
Typ:   V-EC
Best.-Nr:  40078
Einheit: St
Produkt:
  Artikel:
    Artikelkurztext: Silvento ec-V - 40078

#### 04.02 Steuerungsplatinen Silvento ec

**04.02.0001 5/EC-ZI - 40080**
Steuerungsplatine für Silvento ec-V und Silvento ec-KL

Typ 5/EC-ZI

Zum Einsatz in Silvento ec-V und Silvento ec-KL

Basisplatine mit wählbarer und frei einstellbarer Stufenschaltung
für Grund- und Bedarfslüftung, Zeitnachlauf und Intervallschaltung.
Auslesbare Datenloggingfunktion für Motorlauf, Filterwechsel,
Netzanschlussdauer und Fehlerspeicher.
Vermieterschutzfunktion (Manipulationsschutz der Platine)
aktivierbar.
Volumenstromkalibrierung für feinste Einstellung der Luftvolumenströme.
Optional Bewegungsmelder oder Funkmodule z.B. für die
Verwendung schnurloser Sensoren, Schalter oder Lichtkopplung
anschließbar.

Technische Daten:
Volumenströme   0/15/20/30/40/45/50/60 m³/h
  (konfigurierbar für Grund- und
  Bedarfslüftung)

Fabrikat:  LUNOS
Typ:   5/EC-ZI
Best.-Nr.:  40080
Einheit: St
Produkt:
  Artikel:
    Artikelkurztext: 5/EC-ZI - 40080

**04.02.0002 5/EC-FK - 40081**
Steuerungsplatine für Silvento ec-V und Silvento ec-KL

Typ 5/EC-FK

Zum Einsatz in Silvento ec-V und Silvento ec-KL

Komfortplatine mit wählbarer und frei einstellbarer
Stufenschaltung für Grund- und Bedarfslüftung,
Zeitnachlauf und Intervallschaltung sowie intelligenter
Feuchte- und Temperaturregelung zur optimalen
Raumentfeuchtung und einstellbarem Regelbereich
der Luftfeuchtigkeit.
Auslesbare Datenloggingfunktion für Motorlauf,
Filterwechsel, Netzanschlussdauer und Fehlerspeicher.
Vermieterschutzfunktion (Manipulationsschutz der
Platine) aktivierbar.
Volumenstromkalibrierung für feinste Einstellung der
Luftvolumenströme.
Optional Bewegungsmelder oder Funkmodule z.B.
für die Verwendung schnurloser Sensoren, Schalter
oder Lichtkopplung anschließbar.

Technische Daten:
Volumenströme  0/15/20/30/40/45/50/60 m³/h
  (konfigurierbar für Grund- und
  Bedarfslüftung sowie den
  Feuchte- Regelbereich)

Regelbereich   45 - 75 % rel. Luftfeuchtigkeit
  (einstellbar)

Fabrikat:  LUNOS
Typ:   5/EC-FK
Best.-Nr.:  40081
Einheit: St
Produkt:
  Artikel:
    Artikelkurztext: 5/EC-FK - 40081

**04.02.0003 5/EC-ZI 90 - 40126**
Steuerungsplatine für Silvento ec-V und Silvento ec-KL

Typ 5/EC-ZI 90

Zum Einsatz in Silvento ec-V und Silvento ec-KL

Basisplatine mit wählbarer und frei einstellbarer
Stufenschaltung für Grund- und Bedarfslüftung,
Zeitnachlauf und Intervallschaltung.
Auslesbare Datenloggingfunktion für Motorlauf,
Filterwechsel, Netzanschlussdauer und Fehlerspeicher.
Vermieterschutzfunktion (Manipulationsschutz
der Platine) aktivierbar.
Volumenstromkalibrierung für feinste Einstellung
der Luftvolumenströme.
Optional Bewegungsmelder oder Funkmodule z.B.
für die Verwendung schnurloser Sensoren, Schalter
oder Lichtkopplung anschließbar.

Technische Daten:
Volumenströme  0/15/20/30/40/45/50/60/90 m³/h
  (konfigurierbar für Grund- und
  Bedarfslüftung)

Fabrikat:  LUNOS
Typ:   5/EC-ZI 90
Best.-Nr.:  40126
Einheit: St
Produkt:
  Artikel:
    Artikelkurztext: 5/EC-ZI 90 - 40126

**04.02.0004 5/EC-FK 90 - 40127**
Steuerungsplatine für Silvento ec-V und Silvento ec-KL

Typ 5/EC-FK 90

Zum Einsatz in Silvento ec-V und Silvento ec-KL

Komfortplatine mit wählbarer und frei einstellbarer
Stufenschaltung für Grund- und Bedarfslüftung,
Zeitnachlauf und Intervallschaltung sowie intelligenter
Feuchte- und Temperaturregelung zur optimalen
Raumentfeuchtung und einstellbarem Regelbereich
der Luftfeuchtigkeit.
Auslesbare Datenloggingfunktion für Motorlauf,
Filterwechsel, Netzanschlussdauer und Fehlerspeicher.
Vermieterschutzfunktion (Manipulationsschutz der Platine)
aktivierbar.
Volumenstromkalibrierung für feinste Einstellung der
Luftvolumenströme.
Optional Bewegungsmelder oder Funkmodule z.B. für die
Verwendung schnurloser Sensoren, Schalter oder
Lichtkopplung anschließbar.

Technische Daten:
Volumenströme  0/15/20/30/40/45/50/60/90 m³/h
  (konfigurierbar für Grund- und
  Bedarfslüftung sowie den
  Feuchte- Regelbereich)

Regelbereich   45 - 75 % rel. Luftfeuchtigkeit
  (einstellbar)

Fabrikat:  LUNOS
Typ:   5/EC-FK 90
Best.-Nr.:  40127
Einheit: St
Produkt:
  Artikel:
    Artikelkurztext: 5/EC-FK 90 - 40127

**04.02.0005 5/EC-KE - 40133**
Steuerungsplatine für Silvento ec-V und Silvento ec-KL

Typ 5/EC-KE

Zum Einsatz in Silvento ec-V und Silvento ec-KL

Spezielle Platine für die Kellerlüftung mit wählbarer
und frei einstellbarer Stufenschaltung für Grund- und
Bedarfslüftung, Konfiguration der Zeitfunktion und
Vorgabe der Regeltemperaturen. Bei den Regeltemperaturen wird die mittlere Raumtemperatur
und die kälteste Stelle gewählt.

Auslesbare Datenloggingfunktion für Motorlauf,
Filterwechsel, Netzanschlussdauer und Fehlerspeicher.
Vermieterschutzfunktion (Manipulationsschutz der Platine)
aktivierbar.
Volumenstromkalibrierung für feinste Einstellung der
Luftvolumenströme.
Optional Bewegungsmelder oder Funkmodule z.B. für die
Verwendung schnurloser Sensoren, Schalter oder
Lichtkopplung anschließbar.

Technische Daten:
Volumenströme   0/15/30/45/60 m³/h
     (konfigurierbar für Grund- und
     Bedarfslüftung sowie den
     Feuchte- Regelbereich)

Regeltemperaturen    Kälteste Stelle und 45 - 75 %
      rel. Luftfeuchtigkeit (einstellbar)
 

Fabrikat:  LUNOS
Typ:   5/EC-KE
Best.-Nr.:  40133
Einheit: St
Produkt:
  Artikel:
    Artikelkurztext: 5/EC-KE - 40133

**04.02.0006 5/EC-FK+ - 40217**
Steuerungsplatine für Silvento ec-V und Silvento ec-KL

Typ 5/EC-FK+

Zum Einsatz in Silvento ec-V und Silvento ec-KL

Platine Komfort+ inkl. VOC-Sensor für die Lüftung auf Basis der Raumluftkonzentration von chemisch-organischen Substanzen (z.B. Gerüche, Chemikalien, Lösemittel und CO2-Äquivalenzberechnung)
mit wählbarer und frei einstellbarer Stufenschaltung für Grund- und Bedarfslüftung, Zeitnachlauf und Intervallschaltung sowie intelligenter Feuchte- und Temperaturregelung zur optimalen Raumentfeuchtung
und einstellbarem Regelbereich der Luftfeuchtigkeit.
Auslesbare Datenloggingfunktion für Motorlauf, Filterwechsel, Netzanschlussdauer und Fehlerspeicher.
Vermieterschutzfunktion (Manipulationsschutz der Platine) aktivierbar.
Volumenstromkalibrierung für feinste Einstellung der Luftvolumenströme.
Optional Bewegungsmelder oder Funkmodule z.B. für die Verwendung schnurloser Sensoren, Schalter oder Lichtkopplung anschließbar.

Technische Daten:
 Volumenströme:    0/15/20/30/40/45/50/60 m³/h
    (konfigurierbar für Grund- und
    Bedarfslüftung sowie den
    Sensor- Regelbereich)

 Regelbereiche    45 - 75 % rel. Luftfeuchtigkeit
     (einstellbar)
     1500 - 3000 ppm CO2
     (einstellbar)
     0 - 60000 ppb VOC
     (einstellbar)

Fabrikat:  LUNOS
Typ:   5/EC-FK+
Best.-Nr.:  40217
Einheit: St
Produkt:
  Artikel:
    Artikelkurztext: 5/EC-FK+ - 40217

**04.02.0007 5/EC-FK 90+ - 40221**
Steuerungsplatine für Silvento ec-V und Silvento ec-KL

Typ 5/EC-FK+

Zum Einsatz in Silvento ec-V und Silvento ec-KL

Platine Komfort+ inkl. VOC-Sensor für die Lüftung auf Basis der Raumluftkonzentration von chemisch-organischen Substanzen (z.B. Gerüche, Chemikalien, Lösemittel und CO2-Äquivalenzberechnung)
mit wählbarer und frei einstellbarer Stufenschaltung für Grund- und Bedarfslüftung, Zeitnachlauf und Intervallschaltung sowie intelligenter Feuchte- und Temperaturregelung
zur optimalen Raumentfeuchtung und einstellbarem Regelbereich der Luftfeuchtigkeit. Auslesbare Datenloggingfunktion für Motorlauf, Filterwechsel, Netzanschlussdauer und Fehlerspeicher.
Vermieterschutzfunktion (Manipulationsschutz der Platine) aktivierbar.
Volumenstromkalibrierung für feinste Einstellung der Luftvolumenströme.
Optional Bewegungsmelder oder Funkmodule z.B. für die Verwendung schnurloser Sensoren,
Schalter oder Lichtkopplung anschließbar.

Technische Daten:
 Volumenströme    0/15/20/30/40/45/50/60/90 m³/h
    (konfigurierbar für Grund- und
    Bedarfslüftung sowie die
     Sensor- Regelbereiche)

 Regelbereich    45  75 % rel. Luftfeuchtigkeit
     (einstellbar)
     1500 - 3000 ppm CO2
      (einstellbar)
      0 - 60000 ppb VOC
      (einstellbar)

Fabrikat:  LUNOS
Typ:   5/EC-FK 90+
Best.-Nr.:  40221
Einheit: St
Produkt:
  Artikel:
    Artikelkurztext: 5/EC-FK 90+ - 40221

#### 04.03 Silvento ec Gehäuse für Ventilatoreinsatz Typ V

##### 04.03.01 Silvento Aufputzgehäuse

**04.03.01.0001 3/AP - 39144**
Silvento Aufputzgehäuse mit rückseitigem Abluftstutzen

Typ 3/AP

Aufputzgehäuse 3/AP für den Wand- und Deckeneinbau,
mit rückseitigem Abluftstutzen DN 80, leckluftdichter
Rückschlagklappe, Netzanschlußklemme,
(Abluftstutzen nach hinten).

Bauaufsichtliche Zulassung Z-51.1-215

Maße in mm:
(H x B x T):     269 x 269 x 109,5

Verfügbarer statischer Druck (V-EC):  230 Pa

Fabrikat:  LUNOS
Typ:   3/AP
Best.-Nr.:  39144
Einheit: St
Produkt:
  Artikel:
    Artikelkurztext: 3/AP - 39144

**04.03.01.0002 3/AP-B - 39152**
Silvento Brandschutz-Aufputzgehäuse mit rückseitigem Abluftstutzen

Typ 3/AP-B

Aufputzgehäuse 3/AP-B für den Wandeinbau,
mit rückseitigem Abluftstutzen DN 80, leckluftdichter
Rückschlagklappe, metallischer
Absperrvorrichtung mit Feuerwiderstandklasse K90-18017,
geeignet für die Verwendung in Wohnungsküchen,
Netzanschlußklemme,
(Abluftstutzen nach hinten).

Bauaufsichtliche Zulassung: Z-51.1-215

Maße in mm:
(H x B x T):     269 x 269 x 109,5

Verfügbarer statischer Druck (V-EC)  230 Pa

Fabrikat:  LUNOS
Typ:   3/AP-B
Best.-Nr.:  39152
Einheit: St
Produkt:
  Artikel:
    Artikelkurztext: 3/AP-B - 39152

##### 04.03.02 Silvento Unterputzgehäuse

**04.03.02.0001 3/UP - 40125**
Silvento Unterputzgehäuse

Typ 3/UP

Wand- und Deckeneinbaugehäuse 3/UP, inkl.
Montagevorrichtung für Wand- und Deckenmontage,
als radiale und axiale Variante mit Abluftstutzen DN 80,
leckluftdichter Rückschlagklappe.
Putzschutzdeckel und Netzanschlußklemme
(Abluftstutzen nach oben, rechts, links oder hinten).

Maße in mm:
(H x B x T):     262 x 262 x 90,6
Abluftstutzen:     DN 80

Fabrikat:  LUNOS
Typ:   3/UP
Best.-Nr.:  40125
Einheit: St
Produkt:
  Artikel:
    Artikelkurztext: 3/UP - 40125

**04.03.02.0002 3/UP-BA - 39179**
Silvento Brandschutz-Unterputzgehäuse mit rückseitigem Abluftstutzen

Typ 3/UP-BA

Wandeinbaugehäuse 3/UP-BA, inkl. Montagevorrichtung
für Wandmontage, mit einem rückseitigen Abluftstutzen,
metallischer Absperrvorrichtung DN 80 mit Feuerwiderstandklasse K90-18017-3, leckluftdichter Rückschlagklappe,
Putzschutzdeckel und Netzanschlußklemme
(Abluftstutzen nach hinten.)

Bauaufsichtliche Zulassung: Z-51.1-215

Maße in mm:
(H x B x T):     270 x 270 x 102,5
Abluftstutzen:     DN 80

Fabrikat:  LUNOS
Typ:   3/UP-BA
Best.-Nr.:  39179
Einheit: St
Produkt:
  Artikel:
    Artikelkurztext: 3/UP-BA - 39179

**04.03.02.0003 3/UP-BR - 39160**
Silvento Brandschutz-Unterputzgehäuse mit seitlichem Abluftstutzen

Typ 3/UP-BR

Wandeinbaugehäuse 3/UP-BR, inkl. Montagevorrichtung
für Wandmontage, mit einem seitlichem Abluftstutzen,
metallischer Absperrvorrichtung DN 80 mit Feuerwiderstandklasse K90-18017, leckluftdichter Rückschlagklappe,
Putzschutzdeckel und Netzanschlußklemme (Abluftstutzen
nach oben, rechts oder links).

Bauaufsichtliche Zulassung: Z-51.1-215

Maße in mm:
(H x B x T):     270 x 270 x 102,5
Abluftstutzen:     DN 80

Fabrikat:  LUNOS
Typ:   3/UP-BR
Best.-Nr.:  39160
Einheit: St
Produkt:
  Artikel:
    Artikelkurztext: 3/UP-BR - 39160

##### 04.03.03 Silvento Unterputzgehäuse für die Außenwand

**04.03.03.0001 3/UP-AS - 39832**
Silvento Unterputzgehäuse für Außenwandeinbau

Typ 3/UP-AS

Unterputzgehäuse mit Styroporummantelung zum
Einmauern in die Außenwand, mit rückseitigem
Abluftstutzen DN 80, leckluftdichter Rückschlagklappe,
Putzschutzdeckel, Netzanschlußklemme und -leitung
(Abluftstutzen nach hinten).

Maße in mm:
(H x B x T):     270 x 270 x 107
Abluftstutzen:     DN 80

Fabrikat:  LUNOS
Typ:   3/UP-AS
Best.-Nr.:  39832
Einheit: St
Produkt:
  Artikel:
    Artikelkurztext: 3/UP-AS - 39832

**04.03.03.0002 3/UP-AS17,5 - 39842**
Silvento Unterputzgehäuse für Außenwandeinbau

Typ 3/UP-AS17,5

Wandeinbaugehäuse mit Styroporummantelung
zum Einmauern in die Außenwand, mit rückseitigem
Abluftstutzen DN 80, leckluftdichter Rückschlagklappe,
Putzschutzdeckel, Netzanschlußklemme und - leitung
(Abluftstutzen nach hinten).

Verpackungseinheit inklusive Rohr 9/J30 mit
Durchmesser 98 mm und Länge 300 mm, sowie
Styroporkleber.

Maße in mm:
(H x B x T):    270 x 270 x 175
Abluftstutzen:    DN 80

Fabrikat:  LUNOS
Typ:   3/UP-AS17,5
Best.-Nr.:  39842
Einheit: St
Produkt:
  Artikel:
    Artikelkurztext: 3/UP-AS17,5 - 39842

**04.03.03.0003 3/AD-UP - 39841**
Styroporadapter für 3/UP-AS

Typ Styroporadapter

Styroporadapter für 3/UP-AS10,7 oder 3/UP-AS17,5 zur
(mehrfachen) Verlängerung des Gehäuses um 53 mm.

Maße in mm (H x B x T): 270 x 270 x 53

Fabrikat:  LUNOS
Typ:   Styroporadapter
Best.-Nr.:  39841
Einheit: St
Produkt:
  Artikel:
    Artikelkurztext: 3/AD-UP - 39841

##### 04.03.04 Silvento Unterputzgehäuse für Zweiraumlüftung

**04.03.04.0001 3/S2 - 39209**
Silvento Zweitraumanschluss

Typ 3/S2

Zweitraumset für Unterputzgehäuse 3/UP

Bestehend aus Zweitraumstutzen für das Gehäuse und
Wandabschluss / Innenblende 2/ZSKA als Zweitraumanschluss inkl. Filtereinsatz für den zusätzlichen Raum

Technische Daten:    DN 50/51/80

Fabrikat:  LUNOS
Typ:   3/S2
Best.-Nr.:  39209
Einheit: St
Produkt:
  Artikel:
    Artikelkurztext: 3/S2 - 39209

**04.03.04.0002 3/UP-2BA - 39195**
Silvento Zweiraum- Brandschutz-Unterputzgehäuse mit
rückseitigem Abluftstutzen

Typ 3/UP-2BA

Wandeinbaugehäuse 3/UP-2BA, inkl. Montagevorrichtung
zur Wandmontage, mit einem rückseitigem Abluftstutzen,
metallischer Absperrvorrichtung DN 80 mit Feuerwiderstandklasse K90-18017-3, leckluftdichter Rückschlagklappe,
Putzschutzdeckel und Netzanschlußklemme
(Abluftstutzen nach hinten).
Für den zweiten Raum ist ein weiterer seitlicher Stutzen
DN 80 vorhanden.

Bauaufsichtliche Zulassung: Z-51.1-215

Maße in mm:
(H x B x T):     270 x 270 x 102,5
Abluftstutzen:     DN 80

Fabrikat:  LUNOS
Typ:   3/UP-2BA
Best.-Nr.:  39195
Einheit: St
Produkt:
  Artikel:
    Artikelkurztext: 3/UP-2BA - 39195

**04.03.04.0003 3/UP-2BR - 39187**
Silvento Zweiraum- Brandschutz-Unterputzgehäuse
mit seitlichem Abluftstutzen

Typ 3/UP-2BR

Wandeinbaugehäuse 3/UP-2BR, inkl. Montagevorrichtung
zur Wandmontage, mit einem seitlichem Abluftstutzen,
metallischer Absperrvorrichtung DN 80 mit Feuerwiderstandklasse K90-18017, leckluftdichter Rückschlagklappe,
Putzschutzdeckel und Netzanschlußklemme (Abluftstutzen
nach oben, rechts oder links).
Für den zweiten Raum ist ein weiterer seitlicher Stutzen
DN 80 vorhanden.

Bauaufsichtliche Zulassung: Z-51.1-215

Maße in mm
(H x B x T):     270 x 270 x 102,5
Abluftstutzen:     DN 80

Fabrikat:  LUNOS
Typ:   3/UP-2BR
Best.-Nr.:  39187
Einheit: St
Produkt:
  Artikel:
    Artikelkurztext: 3/UP-2BR - 39187

**04.03.04.0004 8/B2 - 39543**
Silvento Brandschutz- Zweitraumanschluss

Typ 8/B2

Zweitraumset für Unterputzgehäuse 3/UP-2BR und 3/UP-2BA

Bestehend aus Brandschutzstutzen für den zweiten Raum und
Wandabschluss/Innenblende 2/ZSKA als Zweitraumanschluss
inkl. Filtereinsatz für den zusätzlichen Raum

Technische Daten:
Brandschutzstutzen:  DN 80

Fabrikat:  LUNOS
Typ:   8/B2
Best.-Nr.:  39543
Einheit: St
Produkt:
  Artikel:
    Artikelkurztext: 8/B2 - 39543

#### 04.04 Abluft Zubehör und Schalter

**04.04.0001 1/J - 20141**
Außengitter

Typ 1/J

Außengitter zum Verputzen besandet
Material Kunststoff, zum Verputzen komplett besandet
Maße in mm: (H x B) 110 x 110
Optional mit Gaze für o. g. Gitter

Fabrikat:  LUNOS
Typ:   1/J
Best.-Nr.:  20141
Einheit: St
Produkt:
  Artikel:
    Artikelkurztext: 1/J - 20141

**04.04.0002 1/WE 115 - 39951**
Außengitter

Typ 1/WE 115

Außengitter, weiß,
Material Kunststoff, mit Krallenbefestigung und
Insektenschutz, zur Aufputz- Montage.

Maße in mm: ø   115

Fabrikat:  LUNOS
Typ:   1/WE 115
Best.-Nr.:  39951
Einheit: St
Produkt:
  Artikel:
    Artikelkurztext: 1/WE 115 - 39951

**04.04.0003 1/AZ 115 - 39952**
Außengitter

Typ 1/AZ 115

 Außengitter, Anthrazit,
Material Kunststoff, mit Krallenbefestigung und Insektenschutz, zur Aufputz- Montage.
Maße in mm: ø   115
 Fabrikat:  LUNOS
Typ:   1/AZ 115
Best.-Nr.:  39952
Einheit: St
Produkt:
  Artikel:
    Artikelkurztext: 1/AZ 115 - 39952

**04.04.0004 1/RE 115 - 39952**
Außengitter

Typ 1/RE 115

Außengitter, rotbraun,
Material Kunststoff, mit Krallenbefestigung und
Insektenschutz, zur Aufputz- Montage.

Maße in mm: ø   115

Fabrikat:  LUNOS
Typ:   1/RE 115
Best.-Nr.:  39952
Einheit: St
Produkt:
  Artikel:
    Artikelkurztext: 1/RE 115 - 39952

**04.04.0005 1/BE 115 - 39953**
Außengitter

Typ 1/BE 115

Außengitter, besandet zum Überstreichen,
Material Kunststoff, mit Krallenbefestigung und
Insektenschutz, zur Aufputz- Montage.

Maße in mm: ø   115

Fabrikat:  LUNOS
Typ:   1/BE 115
Best.-Nr.:  39953
Einheit: St
Produkt:
  Artikel:
    Artikelkurztext: 1/BE 115 - 39953

**04.04.0006 1/RME 150 - 39907**
Außengitter

Typ 1/RME 150

 Außengitter für Rundkanal-Innendurchmesser 80-125 mm, Insektenschutz, Ausführung in Edelstahl zum Stecken

Maße in mm: ø   150
 Fabrikat:  LUNOS
Typ:   1/RME 150
Best.-Nr.:  39907
Einheit: St
Produkt:
  Artikel:
    Artikelkurztext: 1/RME 150 - 39907

**04.04.0007 1/RMK 150 - 39908**
Außengitter

Typ 1/RMK 150

 Außengitter für Rundkanal-Innendurchmesser 80-125 mm, Insektenschutz, Ausführung in Kupfer zum Stecken

Maße in mm: ø   150
 Fabrikat:  LUNOS
Typ:   1/RMK 150
Best.-Nr.:  39908
Einheit: St
Produkt:
  Artikel:
    Artikelkurztext: 1/RMK 150 - 39908

**04.04.0008 1/HWE 115 - 40128**
Außenhaube

Typ 1/HWE 115

 Außenhaube mit Schalldämmung für Rundkanalinnendurchmesser bis 105 mm
Material Aluminium weiß pulverbeschichtet (ähnlich RAL 9016), zur Aufputzmontage
Maße in mm (H x B x T): 170 x 140 x 72

 Fabrikat:  LUNOS
Typ:   1/HWE 115
Best.-Nr.:  40128
Einheit: St
Produkt:
  Artikel:
    Artikelkurztext: 1/HWE 115 - 40128

**04.04.0009 1/HAZ 115 - 40129**
Universalsteuerung mit integriertem Funkmodul für LUNOMAT, Nexxt, Serie e², ego und RA 15-60

Typ 5/UNI-RF

Universalsteuerung mit integriertem Funkmodul (886 MHz) zur Kommunikation (Synchronisation)
mit weiteren 5/UNI-RF oder kompatiblen Steuerungen und Funkblenden für Serie e², ego und RA15-60

Durch die Integration einer Funkkommunikationsschnittstelle kann auf eine Verkabelung zur
Gerätekommunikation zwischen zwei Steuerungen verzichtet werden

Die Steuerung ist ausgestattet mit Feuchte- und Temperatursensorik sowie integrierten Zeit- und Sonderfunktionen

Datenloggingfunktion zur Erfassung der Laufzeit und Schaltvorgängen integriert

Optische Filterwechsel- und Betriebsanzeige per LED vorhanden

Steckplatz für optionale Funkkommunikation z.B. mit homee-Gateway (Internetzugang) oder optionalen
Funkfernsteuerungen und weiterem Zubehör
3
optional erhältliches Netzteil ggf. erforderlich

Einbau in eine tiefe Schalterdose (66 mm tief).

Betriebsspannung:   12 V DC
Funktionsspannungsbereich:  0-10 V
Betriebsschaltstrom:   max. 5 A
Anschlussleitung:   max. 60 W

Fabrikat  LUNOS
Typ   5/UNI-RF
Best.-Nr.  41158
Einheit: St
Produkt:
  Artikel:
    Artikelkurztext: 1/HAZ 115 - 40129

**04.04.0010 2/FSI-R - 39721**
Silvento Ersatzfilter

Typ 2/FSI-R

Regenerierbare Ersatzfilter für Lüfterserie Silvento

Maße in mm (H x B) ca.   191 x 166
3 Stück je Verpackungseinheit

Fabrikat:  LUNOS
Typ:   2/FSI-R
Best.-Nr.:  39721
Einheit: St
Produkt:
  Artikel:
    Artikelkurztext: 2/FSI-R - 39721

**04.04.0011 9/J30 - 39845**
Wanddurchführung

Typ 9/J30

Wanddurchführung für die Nutzung des Lüfters
Silvento als Außenwandlüfter.

Geeignet für die Silvento Gehäusetypen 3/UP-AS17,5,
3/UP, sowie 3/AP.

Technische Daten:
Rohrdurchmesser (außen):  98 mm
Länge:     300 mm

Fabrikat:  LUNOS
Typ:   9/J30
Best.-Nr.  39845
Einheit: St
Produkt:
  Artikel:
    Artikelkurztext: 9/J30 - 39845

**04.04.0012 Alu- Flexrohr DN80 - 38970**
Flexrohr, Aluminium, DN80

Alu-2-lagig, nach DIN 24 146. Nicht brennbar
gemäß DIN 4102, Teil 4. Biegeradius r = 1,5 d.
Güteklasse A.

Anwendungstemperatur: max. 200° C
Zur Verwendung als Luftleitungsverlängerung.

Abmessungen.
Nennweite:     DN80
Anwendungslänge:    1,60 m
Verpackungslänge:    0,40 m

Fabrikat:  LUNOS
Typ:   ALU- Flexrohr DN80
Best.-Nr.:  38970
Einheit: St
Produkt:
  Artikel:
    Artikelkurztext: Alu- Flexrohr DN80 - 38970

**04.04.0013 8/BS - 39535**
Brandschutz-Absperrvorrichtung

Typ 8/BS

Brandschutz-Absperrvorrichtung mit Stutzen bei Lüftermontage außerhalb des feuerfesten Schachtes (Montage der Absperrvorrichtung an der Schachtwand)

Fabrikat:  LUNOS
Typ:   8/BS
Best.-Nr.:  39535
Einheit: St
Produkt:
  Artikel:
    Artikelkurztext: 8/BS - 39535

**04.04.0014 5/BM - 40082**
Externes Bewegungsmodul

Typ 5/BM

Der Bewegungsmelder Typ 5/BM ist für den Einsatz
in Lüftern der Typenreihe Silvento ec konzipiert.
Präsenzdetektion mittels Radartechnologie, unsichtbar
für den Nutzer, höchste Reichweite, Empfindlichkeit
einstellbar.

Fabrikat:   LUNOS
Typ:   5/BM
Best.-Nr.   40082
Einheit: St
Produkt:
  Artikel:
    Artikelkurztext: 5/BM - 40082

**04.04.0015 5/W - 36641**
Zweipoliger Schalter

Typ 5/W 

Zweipoliger Wippschalter für Licht- und/oder
Lüfterschaltung, Einbau in Standard- Schalterdose.
Für Lüfter mit Nachlauf oder mit Grundlast,
bzw. bei einstufigen Betrieb mit Lichtkopplung.

Farbe: Weiß

Fabrikat:  LUNOS
Typ:   5/W
Best.-Nr.  36641
Einheit: St
Produkt:
  Artikel:
    Artikelkurztext: 5/W - 36641

**04.04.0016 Typ 5/W2 - 36986**
Zweistufiger Schalter

Typ 5/W2

Zwei- Wippenschalter, zur zweistufigen Schaltung
der Radiallüfter. Einbau in Standard- Schalterdose.

Farbe: Weiß

Fabrikat:  LUNOS
Typ:   5/W2
Best.-Nr.  36986
Einheit: St
Produkt:
  Artikel:
    Artikelkurztext: Typ 5/W2 - 36986

**04.04.0017 5/W2FK - 39840**
Serienschalter für Lüfter Silvento mit Feuchteregelung

Typ 5/W2FK

Serienschalter mit zwei Wippen zur Schaltung der
feuchte- und temperaturgesteuerten Lüfter Silvento
V-ec und KL-ec mit Komfortplatine.

Funktion:
Deaktivierung der Feuchteregelung während der
Heizperiode, sowie Umschaltung zwischen Grund- und
Bedarfslüftung im Nutzungsfall.

Einbau in Standard- Schalterdose.

Farbe: Weiß

Fabrikat:  LUNOS
Typ:   5/W2FK
Best.-Nr.  39840
Einheit: St
Produkt:
  Artikel:
    Artikelkurztext: 5/W2FK - 39840

**04.04.0018 5/ZII - 39857**
Externes Zeitnachlaufmodul

5/ZII

Einbau in Abzweigdosen und 60 mm tiefe Schalterdosen,
für programmierbare vollautomatische Nachlaufsteuerung,
Einschaltverzögerung, Inversschaltung und wählbare
Intervallschaltung.

Nachlaufzeiten   6/ 15 Min.
Einschaltverzögerung   0/ 120 sec.
Intervallbetrieb   AUS oder alle 4 h, Laufzeit 30 Min.
Inversbetrieb

Werkseinstellung 120 sec Einschaltverzögerung, 15 Min.
Nachlauf, Intervallbetrieb und Inversbetrieb AUS

Abmessungen in mm: (H x B x T) 49 x 35 x 10

Funktionsspannungsbereich:  180 bis 275 VAC
Betriebsschaltstrom:   max. 0,5 A
Anschlussleistung:   max. 115 W

Fabrikat:   LUNOS
Typ:   5/ZII
Best.-Nr.   39857
Einheit: St
Produkt:
  Artikel:
    Artikelkurztext: 5/ZII - 39857

**04.04.0019 FM-EO - 40083**
Funkmodul für Silvento und Nexxt

Typ FM-EO

Funkmodul für 230V Geräte mit bidirektionaler Funktechnologie für die
Einbindung von homee, Funksensoren oder Funkschaltern

Fabrikat:  LUNOS
Typ:   FM-EO
Best.-Nr.  40083
Einheit: St
Produkt:
  Artikel:
    Artikelkurztext: FM-EO - 40083

**04.04.0020 SW-Kit - 40183**
Service- und Wartungskit

Typ SW-Kit

Service- und Wartungskit für Silvento-ec, NeXXt, TAC und Gestensteuerung

Fabrikat:  LUNOS
Typ:   HC
Best.-Nr.:  40183
Einheit: St
Produkt:
  Artikel:
    Artikelkurztext: SW-Kit - 40183

**04.04.0021 3/MW - 40262**
Montagebügel

Typ 3/MW

Montagebügel für Unterputzgehäuse 3/UP

Fabrikat:  LUNOS
Typ:   3/MW
Best.-Nr.:  40262
Produkt:
  Artikel:
    Artikelkurztext: 3/MW - 40262

**04.04.0022 3/MW-BR - 40265**
Montagebügel

Typ 3/MW-BR

Montagebügel für alle Brandschutz-Unterputzgehäuse

Fabrikat:  LUNOS
Typ:   3/MW-BR
Best.-Nr.:  40265
Produkt:
  Artikel:
    Artikelkurztext: 3/MW-BR - 40265

### 05 LUNOMAT

#### 05.01 LUNOMAT

**05.01.0001 LUNOMAT - 40149**
Zentrales Lüftungsgerät mit Wärmerückgewinnung

LUNOMAT

Zentralgerät LUNOMAT für die Decken- und Wandmontage.
Hocheffizienter Enthalpiewärmetauscher und druckbeständige
und hocheffiziente ec-Radial-Motoren für hohe Volumenströme.
Austauschbare Filter der Klassen F7 und F9 verfügbar.

Durch alle Steuerungen von LUNOS bedienbar.

Entspricht EU-Verordnung Nr. 1254/2014 Energieeffizienzklasse A.

Technische Daten
 Wärmebereitstellungsgrad:  max. 95 %
Volumenstrom pro Gerät:  0 - 125 m³/h (Stufenlos)
Spannungsversorgung:   100 - 240 V / 50/60 Hz
Max. Leistungsaufnahme:  52 W
Schallleistungspegel:   45 dB(A) bei 100 m3/h

Maße des Gerätes (H x B x T):  802 x 551 x 183 mm

Fabrikat:  LUNOS
Typ:   LUNOMAT
Best.-Nr.:  40 149
Einheit: St
Produkt:
  Artikel:
    Artikelkurztext: LUNOMAT - 40149

#### 05.02 Zubehör LUMOMAT

**05.02.0001 Vorheizregister - 40194**
Vorheizregister

Fabrikat:  LUNOS
Typ:   Vorheizregister
Best.-Nr.:  40194
Einheit: St
Produkt:
  Artikel:
    Artikelkurztext: Vorheizregister - 40194

**05.02.0002 Dichtungsklebeband - 40206**
Dichtungsklebeband

Maße (L x B) 30m x 60 mm

Fabrikat:  LUNOS
Typ:   Dichtungsklebeband
Best.-Nr.:  40206
Einheit: St
Produkt:
  Artikel:
    Artikelkurztext: Dichtungsklebeband - 40206
